# Schloss Marienburg - BA2 LV11 GaLaBau: Oberbauschichten
Angebotsaufforderung (GAEB DA XML 3.2, DA83)
Projekt: 23-211-0
Währung: EUR
Auftraggeber: Stiftung Schloss Marienburg, Marienberg 1, 30982 Pattensen
Ausführungsort: Sanierung Schloss Marienburg, BA 2.1 Hangsicherung, BA 2.2 Terrasse Süd
Erstellt mit: BUILDUP, BUILDUP v30.0.0.0, 08.10.2026

## 011 BA2 LV11 GaLaBau: Oberbauschichten

### 11 BA2 LV11 GaLaBau: Oberbauschichten

*Hinweis: Allgemeine Erläuterungen zum Leistungsverzeichnis*
1. Allgemeine Baubeschreibung
Die Stiftung Schloss Marienburg beabsichtigt die Sanierung des Schlosses. Das Gebäude ist ein eingetragenes Baudenkmal. Die historische Bausubstanz ist zu schonen und zu erhalten. Die Erfordernisse aus dem Denkmalschutz verlangen von allen am Bau beteiligten Firmen eine besondere Vorsicht und Sorgfalt und eine enge Abstimmung mit der Bauleitung.
Alle Mitarbeitenden sind von der Firmenleitung auf den Denkmalwert des Gebäudes und die hieraus erwachsenden Notwendigkeiten bei der Arbeit hinzuweisen.
Im Bauabschnitt 2.1 ist die Sicherung des östlich gelegenen Hangbereiches mittels einer rückverankerten Spritzbetonschale und Arbeiten am Natursteinmauerwerk vorgesehen.
Der zu sanierende Hangbereich besteht aus einer bis zu rd. 13 m hohen und bis zu rd. 65° gegenüber der Horizontalen geneigten Festgesteinswand aus Bundsandstein. Im oberen Bereich des Hanges befindet sich ein Laubengang, welcher mittels einer Gewölbekonstruktion auf den Hang aufgelagert ist. Haupttragelement sind Konsolsteine aus Naturstein, welche die Gewölbe tragen und ursprünglich auf dem Hang aufgelagert waren. Infolge von eindringendem Wasser und ausbreitendem Bewuchs kommt es zum kontinuierlichen sukzessiven Lösen der einzelnen Felsplatten und zur Verringerung der Felsoberfläche. Die Auflagerpunkte der Konsolsteine sind zu einem großen Teil nicht mehr vorhanden. Sie werden aktuell durch eine Notabstützung aus Stahl abgefangen. Der Laubengang ist gesperrt und darf nicht betreten werden.
Die Natursteinelemente des Laubenganges und die zugehörigen Wände aus Naturstein oberhalb des Felshanges werden ebenfalls saniert. Im Laubengang ist die Instandsetzung des Gewölbes und die Neuherstellung des Bodenaufbaus inkl. Entwässerung erforderlich.
Im Bauabschnitt 2.2 ist die Nutzbarmachung der Terrasse Süd vorgesehen. Dafür wird die Betonoberfläche abgebrochen und ein neuer Bodenaufbau mit wassergebundener Wegedecke eingebracht. Der neue Bodenaufbau umfasst ebenso eine neue Entwässerung. Teile der Betonoberfläche überdecken eingewölbte Kellerräume, deren Konstruktion durch Stahlbetondecken ersetzt werden. Es werden Türöffnungen für eine bessere Zugänglichkeit geschaffen.

1.1 Lage der Baustelle
Der Baustellenbereich Hangsicherung liegt südlich des Marienberg 1 in Pattensen, direkt am Fuße des Schlosses Marienburg sowie im Bereich des umlaufenden Schlossparks innerhalb der Schlossmauern.
Der Baustellenbereich Terrasse Süd ist Teil des Schlosses, das sich am Marienberg 1 in Pattensen befindet.

1.2 Baustellenzufahrt
Bis Dezember 2026:
Westlich der Hauptzufahrt zum Schlossgebäude wurde ein Mauerdurchbruch mit ca. 4 m Breite durch die umgrenzende Schlossmauer hergestellt und mit einem hölzernen Bautor verschlossen. Das Bautor lässt sich von außen öffnen und ist mit einem Zahlenvorhängeschloss versehen.
Im Schlosspark steht im Bereich des Westflügels eine ca. 860 m² große BE-Fläche zur Verfügung. Von hier ist außerdem eine Baustraße bis zur Terrasse Süd angelegt, welche für eine Befahrbarkeit für Fahrzeuge bis max. 7,5 to (z.B. Kompaktradlader 5-7t) ausgelegt ist.
Ab Januar 2027:
Die Hauptzufahrt erfolgt an der Weggabelung Hauptzufahrt zum Schloss/Stiftungsparkplatz/Zufahrt zum Mauerdurchbruch. An der Hauptzufahrt findet eine Zugangskontrolle durch einen Sicherheitsdienst statt. Bezüglich der Zugangsregelungen siehe auch "Weitere Besondere Vertragsbedingungen".
Durch die Hauptzufahrt ist der Schlosshof erreichbar (lichte Breite ca. 2,4m, lichte Höhe ca. 2,7m). Die Tore werden durch den Sicherheitsdienst geöffnet und geschlossen.
Weitere Informationen zur vorhandenen Baustelleneinrichtung sind in den beiliegenden Planunterlagen zu entnehmen.

1.3 Naturschutz und Umweltbaubegleitung
Im Rahmen der Sanierungsmaßnahmen sind naturschutzrechtliche Belange zu berücksichtigen. Zur Prävention und der Vermeidung von ökologischen und ökonomischen Schäden ist vom AG eine Umweltbaubegleitung beauftragt, welche sämtliche naturschutzrechtlich relevanten Baumaßnahmen fachlich begleitet.
Folgende Auflagen aus der naturschutzrechtlichen Genehmigung sind einzuhalten:
-  Der Einsatz lärmintensiver Maschinen und die Befahrung des Gebietes sind auf das zur  Umsetzung der Maßnahmen notwendige Minimum zu beschränken.
-  Arbeiten in der Nacht und in der Dämmerungsphase (eine Stunde vor Sonnenuntergang  und eine Stunde nach Sonnenaufgang) sind zu unterlassen.

1.4 Bauablauf
Vor Beginn der Arbeiten wird der AN von der örtlichen Bauleitung eingewiesen.

1.5 Öffnungszeiten
Die hier aufgeführten Baustellenöffnungszeiten entsprechen der maximal möglichen Regelarbeitszeit. Die Baustellenöffnungszeiten entsprechen den Anwesenheitszeiten des Sicherheitsdienstes. Bezüglich der Zugangsregelungen siehe auch "Weitere Besondere Vertragsbedingungen".
Die tatsächliche arbeitstägliche Regelarbeitszeit richtet sich nach dem Bedarf der Baumaßnahme.
Montag bis Freitag 7:00 bis 18:00 Uhr (bzw. verkürzt gem. Vorgabe Naturschutz, s. Pkt. 1.3).
Arbeiten an Wochenenden sowie Feiertagen sind in aller Regel nicht möglich. Die Anordnung auf Abweichung von der Regelarbeitszeit durch den AG bleibt von dieser Regelung unberührt. Die Einholung behördlicher Erlaubnisse für Sonn- und Feiertagsarbeit sowie Ausnahmezulassung für Bauarbeiten während der gesetzlich geschützten Ruhezeiten (Sonn- und Feiertage 22:00 - 6:00 Uhr) obliegt dem AN.

1.6 Ortsbesichtigung
Vor Abgabe des Angebot wird dem AN empfohlen, das beschriebene Gelände zu besichtigen und sich ein genaues Bild über den Umfang der zu erbringenden Leistungen zu machen. Der Bereich innerhalb der Schlossmauern ist nicht frei zugänglich.
Ein Vor-Ort Termin wird über die Bieterfragen abgestimmt.

2. Baustellenbetrieb
2.1 Anordnungsrecht
Das Anordnungsrecht auf der Baustelle und bei der Bauausführung wird ausschließlich durch die örtliche Bauleitung des Generalplaners/Architekten ausgeübt.

2.2 Arbeitseinsatz
Die Baustelle ist ständig mit einer ausreichenden Zahl Arbeitskräfte, Geräte und aller Art von Hilfsmitteln zu besetzen, um eine zügige und termingerechte Fertigstellung zu gewährleisten. Der Arbeitseinsatz ist so einzurichten, dass andere am Bau beschäftigte AN in ihrem Baufortschritt nicht behindert werden.
Wohn- und Schlafgelegenheiten sowie Einrichtungen der Bewirtschaftung sind auf der Baustelle ausgeschlossen.
Mannschafts- und Privat-PKW müssen im Bereich der BE-Fläche Besucherparkplatz abgestellt werden. Das Schloss ist zur Zeit für den Besucherverkehr nicht geöffnet. Im Bereich um die Marienburg ist allerdings mit Spaziergängern zu rechnen.

2.3  Geräteeinsatz
Es dürfen ausschließlich Maschinen und Geräte zum Einsatz kommen, die den Vorschriften zum Schutz gegen Baulärm und den Bestimmungen des Immissionschutzes entsprechen.

2.4  Erdarbeiten
Bei nassem Boden oder Regenwetter sind die vegetationstechnischen Bodenarbeiten zu unterbrechen, bis eine Bearbeitung möglich ist, ohne dass Schäden (z.B. Schäden des Bodengefüges) hervorgerufen durch Nässe/ Bodenverdichtungen, auftreten können.

2.5 Baustelleneinrichtung
Das Aufstellen von Firmenschildern ist nicht zulässig.
2.5.1 Baustrom
(Siehe hierzu die "Weitere Besondere Vertragsbedingungen")
2.5.2 Bauwasser
(Siehe hierzu die "Weitere Besondere Vertragsbedingungen")
2.5.3 Sanitäreinrichtungen
Ein Sanitärcontainer mit Toiletten und Waschgelegenheiten steht im Bereich des Stiftungsparkplatzes zur Verfügung.
(Siehe hierzu die "Weitere Besondere Vertragsbedingungen")
Die erforderlichen Baustelleneinrichtungen sowie Lager- und Zufahrtsflächen sind vorher mit der Bauleitung des Auftraggebers abzustimmen. Als Hauptfläche für die Baustelleneinrichtung (Aufenthaltscontainer, Hauptlager Material, Abfallcontainer etc.) steht die Baustelleinrichtungsfläche vor dem Westflügel zur Verfügung.

- Es sind die den Vergabeunterlagen beiliegenden Weiteren Besonderen Vertragsbedingungen (WBVB) zu beachten -

#### 11.1 Hinweispositionen und Dokumentation

*Hinweis: Hinweisposition: Allgemeine Anforderungen*
Für alle nachfolgenden Positionen gilt:

Die an der Baustelle beschäftigten Handwerker müssen über das nötige Gespür und Können verfügen, wie es der Umgang mit historischen Baukonstruktionen erfordert. Der AN muss gewährleisten, dass über die Dauer der Arbeiten eine gleichbleibende Arbeitskolonne, geführt von einem versierten Meister oder Polier, eingesetzt wird.
Alle Arbeiten sind mit äußerster Vorsicht und Sorgfalt zu erledigen. Sie sind mit Rücksicht auf den Wert und Zustand des Bauwerkes erschütterungsarm auszuführen.
Angrenzende Flächen dürfen durch die Arbeiten nicht beschädigt oder schädigend verschmutzt werden.
Sämtliche Leistungen umfassen das Liefern und Einbauen der benötigten Stoffe sowie das Schützen der angrenzenden Bauteile im Arbeitsbereich soweit in den Positionen nichts anderes genannt ist.

Der Auftragnehmer hat eine geeignete Fachkraft als verantwortlichen Vertreter zu benennen, die nur im Einvernehmen mit der Bauleitung gewechselt werden sollte. Diese Vertretung muss ständig auf der Baustelle anwesend und zur Entgegennahme von Anordnungen und Anweisungen berechtigt sein. Im Verhinderungsfalle ist ein geeigneter Stellvertreter zu benennen.

Eventuelle Verschmutzungen der Fahrbahnen und Gehwege müssen umgehend ohne Aufforderung beseitigt werden. Vor Wochenenden sowie Feiertagen ist die Baustelle ordnungsgemäß und besenrein zu hinterlassen.

Diese Randbedingungen sind in die EP einzukalkulieren.

*Hinweis: Hinweisposition: Technische Datenblätter sowie Nachweise Eignung*
Für alle nachfolgenden Positionen gilt:

Für alle verwendeten Materialien muss

- der Nachweis über die Eignung für den jeweiligen Verwendungszweck
- alle technischen Merkblätter

rechtzeitig vor der Verwendung vorgelegt und die Materialien von der Bauleitung freigegeben werden.

Dies ist in den folgenden Positionen einzukalkulieren.

*Hinweis: Hinweisposition: Bohren*
Für alle nachfolgenden Positionen gilt:

Der Bieter hat sich vor Abgabe des Angebotes über
die Härte des Mauerwerks zu informieren.
Bohrgerät und Vorschub sind auf die Härte des
vorhandenen Mauerwerks abzustimmen. Sämtliche
Bohrungen sind trocken auszuführen. Ein Kühlen oder Spülen mit Wasser ist nicht zugelassen.
Die genaue Lage der Bohransatzpunkte und die
Bohrachsen sind vor Ort anzulegen und mit der (Fach-) Bauleitung abzustimmen. Bohrgeräte dürfen nicht am Bauwerk befestigt werden.

Dies ist in den folgenden Positionen einzukalkulieren.

*Hinweis: Hinweisposition: Entsorgung inkl. Nachweise*
Für alle nachfolgenden Positionen gilt:

Die fachgerechte Entsorgung aller auszubauenden Materialien inkl. Transport, Entsorgungsnachweise sowie Entsorgungs- und Deponiegebühren sind in die jeweilige Position einzukalkulieren, inkl. Lieferung, Vorhaltung und Abfahrt dafür notwendiger Container.

Schutt- und Abfallcontainer sind in der BE-Fläche Westflügel zu stellen. Einweisung durch BL.

Alle Entsorgungsnachweise, zugehörige Begleit- und Übernahmescheine sowie Nachweise gegenüber der unteren Abfallbehörde der Region Hannover gem. § 47 Abs. 3 KrWG sind für alle nachfolgenden Abfallfraktionen lückenlos vorzulegen, spätestens mit der Schlussrechnung.

Dies ist in den folgenden Positionen einzukalkulieren.

**11.1.1 Dokumentation**
Erstellung und Übergabe einer vollständigen Dokumentation der Abbruch- und Stahlbetonarbeiten, hierzu gehören insbesondere
- Bautageberichte mit fotografischer Dokumentation der Arbeiten (diese sind mind. wöchentlich an die Bauleitung und zusätzliche am Ende gesammelt zu übergeben).
- Fachunternehmererklärung
- Mengenermittlung
- Aufmaßpläne soweit erforderlich
- Zusammenstellung (Register) aller Entsorgungsnachweise sowie der zugehörigen Begleit- und Übernahmescheine

Übergabe der Dokumentation einfach in Papierform im Aktenordner sowie digital als pdf-Datei(en).
Beide Exemplare sind mit Inhaltsverzeichnis und Seitenzahlen zu versehen.

Die Dokumentation ist spätestens 1 Woche vor Schlussabnahme vollständig der Bauleitung des AG vorzulegen.
Menge: 1,000 St

#### 11.2 Bauabschnitt 2.1 Hangsicherung

##### 11.2.1 Hinweispositionen

*Hinweis: Hinweisposition: Zugänglichkeit und Materialtransport*
Für alle nachfolgenden Positionen gilt:

Das Gelände ist schwer anfahrbar. Zur Erschließung des Schlossgeländes innerhalb der umgebenden Schlossmauern bis zur Terrasse Süd ist eine etwa 4 m breite Öffnung in der Schlossmauer im nordwestlichen Schlossmauerbereich hergestellt. Haupt- und Nebenlagerflächen sowie eine Baustraße von der Bestandsstraße durch den Mauerdurchbruch bis zur Terrasse Süd sind vorhanden.
Die Zufahrt zum Schlosspark durch den Mauerdurchbruch begrenzt die Breite der einzusetzenden Fahrzeuge. Weiterhin ist die Befahrbarkeit der Baustraßen für Fahrzeuge bis max. 7,5t (z.B. Kompaktradlader 5-7t) hergestellt.

Der Baustellenbereich innerhalb des Laubengangs ist nicht mit schwerem Gerät befahrbar. Die Erschließung und der Materialtransport können ausschließlich manuell über die nordliche Treppe am Laubengang und über die gartenseitige Brüstung erfolgen.

Der eingeschränkte Einsatz von Geräten ist insbesondere hinsichtlich Verdichtungsarbeiten zu berücksichtigen.

Ein Betreten der Innenräume ist zu unterlassen.

Dies ist in den folgenden Positionen einzukalkulieren.

*Hinweis: Hinweisposition: Absturzsicherung*
Für alle nachfolgenden Positionen gilt:

Der Laubengang befindet sich auf einem Felshang mit  einer Absturzhöhe von ca. 13m. Die Bestandsbrüstung zum Hang weist eine verminderte Höhe von maximal 70cm an den Zinnen auf. Der Bereich zwischen den Zinnen erreicht etwa eine Höhe von 50cm.
Eine Absturzsicherung mit gem. Vorschrift 1,10m Höhe kann bauseits nicht gestellt werden.

Persönliche Schutzausrüstung gegen Absturz bzw. Maßnahmen zur temporären Absturzsicherung müssen vom AN gestellt bzw. vorgenommen werden. Die Pflicht zur Aufrechterhaltung obliegt dem AN. Die historische Bausubstanz darf dabei nicht beschädigt werden.

Dies ist in den folgenden Positionen einzukalkulieren.

##### 11.2.2 Erdarbeiten und Pflasterdecke

**11.2.2.1 Schüttung einbringen im Bereich der Konsolsteine, d = 30 cm**
Schüttung liefern und im Bereich der Konsolsteine einbauen. Der Einbau erfolgt in Lagen von max. 15cm Höhe. Die Lagen sind manuell zu verdichten. Anarbeitungsarbeiten sind in einer separaten Positionen erfasst.
Abrechnung nach bearbeiteter Fläche.

Arbeitsbereich:  Laubengang
Untergrund:  Ziegelgewölbe
Schichtdicke:  30 cm
Material:  ortsübliches, gütegeprüftes  Mineralgemisch
Körnung:  0/32
Frostwiderstand:  Frostklasse F4 gem. TL Gestein-  StB
Verdichtungsgrad:  DPr >97%
EV2-Wert:  >45 MN/m²
Menge: 15,000 m²

**11.2.2.2 Planum herstellen**
Es ist ein Planum mit einem Oberflächengefälle von 0,6% in Längsrichtung des Laubengangs herzustellen.
Die Oberfläche ist als Vorbereitung für die Sauberkeitsschicht ausreichend manuell zu planieren.
Es ist eine Aufbauhöhe von UKR -0,19m (Anschluss nördliche Treppe) bis UKR -0,26m (Anschluss südliche Treppe) herzustellen. Die Referenzpunkte sind den Anlagen zu entnehmen.

Arbeitsbereich:  Laubengang
Material:  ortsübliches, gütegeprüftes  Mineralgemisch
Körnung:  0/32
Frostwiderstand:  Frostklasse F4 gem. TL Gestein-  StB
Verdichtungsgrad:  DPr >97%
EV2-Wert:  >45 MN/m²
Menge: 17,500 m²

**11.2.2.3 Sauberkeitsschicht C8/10 liefern und einbauen, d = 5 cm**
Sauberkeitsschicht aus unbewehrtem Magerbeton der Betongüteklasse C8/10 herstellen. Oberflächengefälle von 2% jeweils von den Brüstungen in Richtung Mitte der Fläche herstellen, dafür benötigtes Material ist mit einzukalkulieren.
Anarbeitungsarbeiten sind in einer separaten Positionen erfasst.

Arbeitsbereich:  Laubengang
Schichtdicke:  50 bis 65 mm (Gefälle 2%)
Betongüte:  C8/10
Frostwiderstand:  Frostklasse F4 gem. TL Gestein-  StB
Verdichtungsgrad:  DPr >97%
EV2-Wert:  >45 MN/m²
Menge: 20,000 m²

**11.2.2.4 Natursteinmauerwerk säubern**
Freiliegendes Natursteinmauerwerk vorbereitend für die Abdichtungsarbeiten säubern durch trockenes Abkehren.
Menge: 5,000 m²

**11.2.2.5 Grundierung Vertikalabdichtung**
Abzudichtende Untergründe aus nachfolgenden Positionen mit lösemittelfreier Grundierung vorbehandeln.
Grundierung als Systembestandteil passend zur nachfolgend beschriebenen Abdichtung auf saugenden mineralischen Untergründen.

Arbeitsbereich:  Laubengang
Bauteil:  innere & äußere Brüstung
Streifenhöhe:  15 cm ab OK Sauberkeitsschicht

Leitprodukt:  remmers Kiesol MB, oder  gleichwertig

angebotenes Fabrikat:

........................................................................
(vom Bieter einzutragen)
Menge: 5,000 m²

**11.2.2.6 Haftbrücke Zwischenabdichtung**
Mineralische, hoch sulfatbeständige Dichtungsschlämme als Haftbrücke und Zwischenabdichtung auftragen. Systembestandteil passend zur nachfolgend beschriebenen Abdichtung.
Vorbereitung des Untergrunds in separater Position erfasst.

Arbeitsbereich:  Laubengang
Bauteil:  innere & äußere Brüstung
Material:  WW-Dichtschlämme gem. DIN  19573
Streifenhöhe:  15 cm ab OK Sauberkeitsschicht
Druckfestigkeit:  > 20 N/mm²
Wasserdampfdiffusionswiderstand (µ) < 200
Wassereinwirkungsklasse gem. DIN 18533/18535 W1-E

Leitprodukt:  remmers WP Sulfatex, oder  gleichwertig

angebotenes Fabrikat:

........................................................................
(vom Bieter einzutragen)
Menge: 5,000 m²

**11.2.2.7 Kratzspachtelung rissüberbrückend**
Kratzspachtelung mit rissüberbrückender MDS herstellen, Lunken, Poren, Putzrillen usw. mittels Kratzspachtelung aus zweikomponentiger, rissüberbrückender mineralischer Dichtungsschlämme verschließen und egalisieren.

Arbeitsbereich:  Laubengang
Bauteil:  innere & äußere Brüstung
Material:  WW-Dichtschlämme gem. DIN  19573
Streifenhöhe:  15 cm ab OK Sauberkeitsschicht
Druckfestigkeit:  > 20 N/mm²
Wasserdampfdiffusionswiderstand (µ) < 200
Wassereinwirkungsklasse gem. DIN 18533/18535 W1-E

Leitprodukt:  remmers MB 2K, oder gleichwertig

angebotenes Fabrikat:

........................................................................
(vom Bieter einzutragen)
Menge: 5,000 m²

**11.2.2.8 Vertikalabdichtung erdberührter Natursteinmauerwerke**
Abdichtung gem. DIN 18533 mit rissüberbrückender MDS herstellen, Wassereinwirkungsklasse W1.1-E gem. Bodengutachten in Verbindung mit einer Dränage aus separaten Positionen.
Abdichtung aus zweikomponentiger, rissüberbrückender mineralischer Dichtungsschlämme vollflächig, Auftrag bis zur erforderlichen Schichtdicke, fachgerecht gem. Herstellerangaben verarbeiten.
Boden- und Wandanschlüsse gem. Herstellervorgaben ausführen. Dichtungskehlen gem. Herstellervorgaben herstellen. Dichtschlämme in mind. zwei Arbeitsgängen mit jeweils max. 5mm Schichtdicke auftragen. Einbauhöhe bis maximal Oberkante des geplanten Ziegelpflasters.

Die Abdichtungsschicht muss einen vollflächigen Verbund mit dem Untergrund aufweisen. Bis zum Erreichen der Regenfestigkeit ist Regeneinwirkung durch Abdeckungen o.ä. zu vermeiden.

Arbeitsbereich:  Laubengang
Bauteil:  innere & äußere Brüstung
Material:  WW-Dichtschlämme gem. DIN  19573
Streifenhöhe:  15 cm ab OK Sauberkeitsschicht
Druckfestigkeit:  > 20 N/mm²
Wasserdampfdiffusionswiderstand (µ) < 200
Wassereinwirkungsklasse gem. DIN 18533/18535 W1-E

Leitprodukt:  remmers MB 2K, oder gleichwertig

angebotenes Fabrikat:

........................................................................
(vom Bieter einzutragen)
Menge: 5,000 m²

**11.2.2.9 Bituminöse Abdichtung gegen nichtdrückendes Wasser herstellen**
Abdichtung gegen Bodenfeuchte und nicht aufstauendes Sickerwasser nach DIN 18195-4 wie folgt herstellen:
- Untergrund gem. Herstellerangaben reinigen
- Bitumenvoranstrich liefern und Schutzbahn zur Haftung mit ca.300 g je m² einstreichen.
- 2 Lagen Elastomerbitumen-Schweißbahnen gem. FLL liefern und punktweise mit der erforderlichen Naht- und Stoßüberdeckung aufschweißen.
- Herstellung der Anschlüsse an vertikale Bauteile.  Anarbeitungsarbeiten sind in einer separater Position erfasst.

Arbeitsbereich:  Laubengang
Bauteil:  Bodenfläche
Material:  PYE PV 200 S5 (Oberlage, inkl.  Durchwurzelungsschutz)
  PYE G 200 S4 (erste Lage)
Untergrund:  Magerbeton (Gefälle 2%)

Leitprodukt Oberlage:  BauderPLANT E, oder gleichwertig
Leitprodukt erste Lage:  BauderFLEX G4E, oder  gleichwertig

angebotenes Fabrikat:

........................................................................
(vom Bieter einzutragen)
Menge: 20,000 m²

**11.2.2.10 Hohlkehle herstellen**
Hohlkehle aus Mörtel, zwischen Schutzbahn und aufgehenden Mauerwerken (innere und äußere Brüstung) zur Anarbeitung der bituminösen Abdichtung herstellen. Der evtl. notwendige Voranstrich mit Haftgrund ist einzukalkulieren.

Arbeitsbereich:  Laubengang
Mörtel:  Kalkzementmörtel MG III
Menge: 30,000 m

**11.2.2.11 Bituminöse Abdichtung an Rändern hochführen**
Abdichtung aus vorheriger Position an den Rändern aufgehender Bauteile maximal entsprechend der Stärke des Bodenaufbaus umschlagen und an Vertikalabdichtung der Brüstungen anarbeiten, mit systemzugehörigem und für den speziellen Untergrund geeignetem Kleber.

Arbeitsbereich:  Laubengang
Nennweite:  DN 50
Max. Streifenhöhe:  15cm
Menge: 28,550 m

**11.2.2.12 Abdichtung von Rohrdurchführung**
Durchdringungen von bauseits verlegten Rohren (Pos. 11.2.3.1) in bituminöser Bodenabdichtung der Vorpositionen fachgerecht gem. DIN 18533-1 anschließen, wie folgt:
- Rohrmanschette als Spezialflansch passend zum Abdichtungssystem der Vorpositionen liefern und an Rohrleitungen dichtschließend montieren
- Manschette faltenfrei anlegen, gem. Herstellerangaben auf Bodenabdichtung anbringen

Arbeitsbereich:  Laubengang
Nennweite:  DN 50
Flanschbreite:  mind. 50mm

angebotenes Produkt: ........................................
  (vom Bieter anzugeben)
Menge: 1,000 St

**11.2.2.13 Noppenbahn als Schutzschicht**
Noppenbahn senkrecht vor Dichtschlämme an Gebäudeaußenwand stellen.

Arbeitsbereich:  Laubengang
Untergrund:  Faserschutzmatte
Material:  Polyethylen-HDPE (Noppenbahn)
Materialstärke:  8 mm
Streifenhöhe:  ca. 15 cm
Länge (gesamt): ca. 28m

Leitprodukt:  Delta MS, oder gleichwertig

angebotenes Fabrikat:

........................................................................
(vom Bieter einzutragen)
Menge: 5,000 m²

**11.2.2.14 PE-Trennfolie liefern und einbauen**
Bitumen- und polystyrolbeständige Polyethylenfolie als Trenn- und Gleitschichtliefern und gem. Herstellerangaben mit erforderlicher Überlappung auf Bitumenschweißbahnen verlegen.
Anarbeitungsarbeiten sind in einer separaten Positionen erfasst.

Arbeitsbereich:  Laubengang
Untergrund:  Bitumenschweißbahn
Material:  Polyethylen
Materialstärke:  0,2 mm
Gewicht:  190 g/m²

Leitprodukt:  BauderGREEN PE 02, oder  gleichwertig

angebotenes Fabrikat:

........................................................................
(vom Bieter einzutragen)
Menge: 20,000 m²

**11.2.2.15 Faserschutzmatte liefern und einbauen**
Mechanisch und thermisch verfestigte Faserschutzmatte aus Polyester- und Polypropylen-Regeneratfasern als Schutzlage auf PE-Trennfolie liefern und gem. Herstellerangaben verlegen. Herstellerangaben mit erforderlicher Überlappung verlegen.
Anarbeitungsarbeiten sind in einer separaten Positionen erfasst.

Arbeitsbereich:  Laubengang
Untergrund:  PE-Trennfolie
Material:  Polyester, Polypropylen
Materialstärke:  4 mm
Gewicht:  600 g/m²
Wasseraufnahme:  3 l/m²

Leitprodukt:  BauderGREEN FSM 600, oder  gleichwertig

angebotenes Fabrikat:

........................................................................
(vom Bieter einzutragen)
Menge: 20,000 m²

**11.2.2.16 Dränagematte liefern und einbauen**
Einseitig vlieskaschierte Noppenfolie als Flächendränage für lose verlegte begehbare Belagsflächen auf Faserschutzmatte liefern. Die Anschlüsse der Dränelemente sind gem. Herstellerangaben auszuführen.
Anarbeitungsarbeiten sind in einer separaten Positionen erfasst.

Arbeitsbereich:  Laubengang
Untergrund:  Faserschutzmatte
Material:  PET (Noppenfolie)
  PP (Filterflies)
Materialstärke:  10 mm
Gesamtgewicht:  ca. 868 g/m²
Druckfestigkeit:  400 kN/m²

Leitprodukt:  BauderGREEN DE NF 10, oder  gleichwertig

angebotenes Fabrikat:

........................................................................
(vom Bieter einzutragen)
Menge: 20,000 m²

**11.2.2.17 Ziegelpflasterbelag und Ziegelbett liefern**
Lieferung von Ziegelpflasterbelag, Wasserstrichziegel ohne Fase gem. DIN EN 1344 und DIN 18503 und Ziegelbett.

Zweck:  Bodenbelag, 5 kN/m²
Material:  Pflasterziegel
Abmessung LxBxH:  240 x 115 x 52 mm
Farbe:  Rotbraun Bunt
Frostbeständigkeit:  FP100
Biegebruchlast:  R1

Bettung:  Brechsand-Splitt-Gemisch
Schichtdicke:  7,5cm
Körnung:  0/5

Spektrum der Einzelfestigkeiten: min. 12 MN/m² bis max. 26 MN/m². Der Mittelwert der geprüften Ziegelcharge darf 16 N/mm² nicht überschreiten.
Grenzwert für aktive lösliche Salze: S2 gem. DIN 771-1

Die bauphysikalischen Eigenschaften sind für die zu verbauenden Steine über eigene Prüfzeugnisse nachzuweisen inkl. Nachweis über 100 Frost-Tau-Wechsel.

Leitprodukt:  Muhr LPKWS04, oder gleichwertig

angebotenes Fabrikat:

........................................................................
(vom Bieter einzutragen)
Menge: 20,000 m²

**11.2.2.18 Ziegelpflasterbelag auf Ziegelbett verlegen**
Ziegelpflasterbelag in Flachlage und im Blockverband auf Splittgemisch verlegen. Anarbeitungen an die Entwässerung ist in einer separater Position erfasst. Verlegearbeit von der Schlitzrinne aus in Richtung Brüstung ausführen. Die Oberkante des Ziegelbelags muss die Rinne dabei um 2-3 Millimeter überragen.
Die Anschlusshöhen an die angrenzenden Natursteintreppen sind bauseits gem. Bestand herzustellen.
Fugen mit Kiessand einfegen.
Verlegung im Gefälle gem. Ausführungsplanung.
Anarbeitungsarbeiten sind in einer separaten Positionen erfasst.

Arbeitsbereich:  Laubengang
Untergrund:  Dränagematte
Material:  Ziegelpflaster
Abmessung LxBxH:  240 x 115 x 52 mm
Verlegeart:  Blockverband (s. Verlegeplan)
Fugenmaterial:  Fugensand, naturfarben
Fugenbreite:  ca. 5mm

Bettung:  Brechsand-Splitt-Gemisch
Schichtdicke:  7,5cm
Körnung:  0/5
Menge: 20,000 m²

**11.2.2.19 Zulage: Anarbeitung Oberbauschichten an linienförmige Bauteile**
Zulage zu Vorpositionen: Sämtliche Oberbauschichten (Schüttung, Sauberkeitsschicht, PE-Trennfolie, Faserschutzmatte, Dränagematte, Ziegelbett, Ziegelpflaster) an linienförmige, aufgehende und im Bodenaufbau liegende Bauteile anarbeiten.

Arbeitsbereich:  Laubengang
Bauteile:  Brüstungen (27m)
  Schlitz-Drainagerinne, beidseitig  (12,60m)

Die Anarbeitung der Dränagematte erfolgt über Adapter. Lieferung & Montage der Adapter an der Schlitz-Dränagerinne in gesonderter Position aufgeführt.

Die Oberkante des Ziegelbelags muss die Rinnen um 2-3 Millimeter überragen.
Menge: 53,000 m

**11.2.2.20 Zulage: Anarbeitung Oberbauschichten an punktuelle Bauteile**
Zulage zu Vorpositionen: Sämtliche Oberbauschichten (Schüttung, Sauberkeitsschicht, PE-Trennfolie, Faserschutzmatte, Dränagematte, Ziegelbett, Ziegelpflaster) an aufgehende und im Bodenaufbau liegende Bauteile anarbeiten.

Arbeitsbereich:  Laubengang
Bauteile:  Entwässerungsrohr, DN50 (1 St.)
Menge: 1,000 St

**11.2.2.21 Zulage: Anarbeitung Ziegelpflasterbelag an Revisionskasten**
Zulage zur Vorposition: Ziegelpflasterbelag außenseitig an Revisionskasten anarbeiten. Revisionskasten mit Ziegelpflaster ausfüllen. Der Pflasterverband ist dabei weiterzuführen.
Die Oberkante des Ziegelbelags muss die Rinnen dabei um 2-3 Millimeter überragen.

Arbeitsbereich:  Laubengang
Maße Revisionskasten:  300 x 300 mm
Menge: 1,000 St

**11.2.2.22 Reinigung Treppe Laubengang-Nord**
Mechanische feuchte Reinigung mit Wasser und gleichzeitigem Abbürsten der Flächen mit verschiedenen Bürstenarten, wie Messingbürste, Nylonbürste, Wurzelbürste, Besen zur Entfernung von Schmutz.

Fläche:  Tritt- und Setzstufe in Abwicklung  je Stg. 49cm * 110cm -> 3,30m²
Oberfläche:  Naturstein

Reinigungsziel ist zuvor durch die Herstellung von Musterflächen mit dem Bauherrn und der Bauleitung abzustimmen.
Menge: 1,000 St

##### 11.2.3 Entwässerung

**11.2.3.1 Rohrleitung DN50**
Rohrleitung, rund, einschl. der Rohrschellen mit doppeltem Scharnier, sowie aller Zubehör- und Befestigungsteile liefern und einbauen. Der Einbau erfolgt unter dem Ziegelgewölbe und durch eine waagerechte Kernbohrung im Natursteinmauerwerk. Die Rohrlänge ist vor Ort nach Absprache mit BL anzupassen. Es ist ein Gefälle von 2% herzustellen.
Befestigung an Ziegelgewölbe ausschließlich in den Fugen.

Arbeitsbereich:  Laubengang
Material:  Feuerverzinkter Stahl
Nennweite:  DN 50
Gefälle:  2%
Länge:  1m
Menge: 1,000 m

**11.2.3.2 Formstück Bogen DN50**
Bogen-Formstücke einbauen als Übergang Fallleitung zu waagerechter Rohrleitung.
Anschlüsse herstellen und abdichten.

Arbeitsbereich:  Laubengang
Material:  Feuerverzinkter Stahl
Nennweite:  DN 50
Winkel:  45°
Menge: 2,000 St

**11.2.3.3 Fallleitung DN50**
Fallleitung, rund, liefern und als Übergang zwischen Revisionskasten und waagerechter Rohrleitung einbauen.
Rohrlänge vor Ort gem. Ausführungsplanung anpassen.

Arbeitsbereich:  Laubengang
Material:  Feuerverzinkter Stahl
Nennweite:  DN 50
Länge:  0,4m
Menge: 0,400 m

**11.2.3.4 Revisionskasten inkl. Zubehör liefern und einbauen**
Revisionskasten mit einseitigem Rinnenanschluss liefern und auf Faserschutzmatte gem. Herstellerangaben einbauen. Die Position ist der Ausführungsplanung zu entnehmen.
- Herstellung eines geeigneten Untergrunds mit Schutzschicht unterhalb des Revisionskastens
- Revisionskasten gem. Herstellerangaben einbauen. Anschluss an Entwässerungsrohr in separater Position erfasst.
- Drainagematte mit Adaptern an Revisionskasten anarbeiten

Arbeitsbereich:  Laubengang
Untergrund:  Faserschutzmatte mit  Schutzschicht
Bauteil:  Revisionskasten, senkrechte  Stutzenlage, perforiert;  rechtsseitiger Rinnenanschluss
Maße:  300 x 300 x 140 mm
Material:  Feuerverzinkter Stahl
Belastungsklasse:  A15

Zubehör:  Adapter für Dränagematten

Leitprodukte:  Revisionskasten Lamina RKL, oder  gleichwertig

angebotenes Fabrikat:

........................................................................
(vom Bieter einzutragen)
Menge: 1,000 St

**11.2.3.5 Zulage: Anschluss Revisionskasten an Entwässerung**
Zulage zur Vorposition:
Anschluss Revisionskasten an Rohrleitung zur Entwässerung herstellen und abdichten. Herstellerangaben sind zu berücksichtigen.

Arbeitsbereich:  Laubengang
Material:  Feuerverzinkter Stahl
Nennweite:  DN 50
Menge: 1,000 St

**11.2.3.6 Schlitz-Drainagerinne inkl. Zubehör liefern und einbauen**
Schlitz-Drainagerinne liefern und in Längsrichtung auf Faserschutzmatte gem. Herstellerangaben einbauen.
- Herstellung eines geeigneten Untergrunds mit Schutzschicht in Breite der Rinne
- Dränage-Schlitzrinne gem. Herstellerangaben und Ausführungsplanung mit notwendigen Verbindungen verlegen. Bei Bedarf Längenänderungen gem. Herstellerangaben angleichend an Bestand vornehmen. Anschluss an Revisionskasten herstellen
-Befestigung des Rinnenkörpers in separater Position erfasst
- Offenes Rinnenende mit Endstück verschließen

Arbeitsbereich:  Laubengang
Untergrund:  Faserschutzmatte mit  Schutzschicht
Bauteil:  Schlitz-Drainagerinne, beidseitige  Perforation
Hals- /Gesamthöhe:  65 / 140 mm
Rinnenbreite:  100 mm
Lieferlänge:  1000 mm
Material:  Feuerverzinkter Stahl
Materialstärke:  1,5 mm
Belastungsklasse:  A15
Zubehör:  Endstück rechts, Verbinder,  Adapter für Dränagematten  (Mengen nach Bedarf)

Leitprodukte:  Schlitz-Drainagerinne Lamina Fix  (inkl. Zubehör), oder gleichwertig

angebotenes Fabrikat:

........................................................................
(vom Bieter einzutragen)
Menge: 12,600 m

**11.2.3.7 Zulage: punktuelle Befestigung Dränage-Schlitzrinne mit Dränbeton**
Zulage zur Vorposition:
Dränage-Schlitzrinne punktuell mit Dränbeton befestigen. Jeweils beidseitig an den Enden der Rinnenstücke Batzen aus Dränbeton auf der Faserschutzmatte anbringen. Die Höhe des Batzens darf maximal bis zur Oberkante des Rinnenkörpers reichen.

Arbeitsbereich:  Laubengang
Untergrund:  Faserschutzmatte
Material:  Dränbeton
Maße (l x b x h):  ca. 100 x 100 x 75 mm
Belastungsklasse:  0,3
Menge: 26,000 St

**11.2.3.8 Zulage: Einbau Adapter für Dränagematte an Rinne**
Zulage zur Vorposition:
Adapter für Dränagematte beidseitig an Dränage-Schlitzrinne und Revisionskasten anbringen. (Lieferung in Pos. 6 enthalten)
Menge: 26,000 m

#### 11.3 Bauabschnitt 2.2 Terrasse Süd

##### 11.3.1 Hinweispositionen und Bestandsunterlagen

*Hinweis: Hinweisposition: Zugänglichkeit und Materialtransport*
Für alle nachfolgenden Positionen gilt:

Das Gelände ist schwer anfahrbar. Zur Erschließung des Schlossgeländes innerhalb der umgebenden Schlossmauern bis zur Terrasse Süd ist eine etwa 4 m breite Öffnung in der Schlossmauer im nordwestlichen Schlossmauerbereich hergestellt. Haupt- und Nebenlagerflächen sowie eine Baustraße von der Bestandsstraße durch den Mauerdurchbruch bis zur Terrasse Süd sind vorhanden.
Die Zufahrt zum Schlosspark durch den Mauerdurchbruch begrenzt die Breite der einzusetzenden Fahrzeuge. Weiterhin ist die Befahrbarkeit der Baustraßen für Fahrzeuge bis max. 7,5t (z.B. Kompaktradlader 5-7t) hergestellt.

Ein Befahren der Terrasse Süd mit Fahrzeugen ist nur mit Einschränkungen möglich. Die Last der Fahrzeuge ist auf ein Gesamtgewicht von max. 1.000 kg beschränkt. Die Geräte müssen mittels Kran auf die Terrasse gehoben und wieder runtergeholt werden.

Der eingeschränkte Einsatz von Geräten ist insbesondere hinsichtlich Verdichtungsarbeiten zu berücksichtigen.

Ein Betreten der Innenräume ist zu unterlassen.

Dies ist in den folgenden Positionen einzukalkulieren.

*Hinweis: Hinweisposition: Absturzsicherung*
Für alle nachfolgenden Positionen gilt:

Die Südterrasse wird durch Stützmauern mit einer Absturzhöhe von ca. 7m gefasst. Die Zinnen weisen eine Höhe von maximal 80cm auf. Der Bereich zwischen den Zinnen erreicht etwa eine Höhe von 15cm.
Eine Absturzsicherung mit gem. Vorschrift 0,90m Höhe kann bauseits nicht gestellt werden.

Persönliche Schutzausrüstung gegen Absturz bzw. Maßnahmen zur temporären Absturzsicherung müssen vom AN gestellt bzw. vorgenommen werden. Die Pflicht zur Aufrechterhaltung obliegt dem AN. Die historische Bausubstanz darf dabei nicht beschädigt werden.

Dies ist in den folgenden Positionen einzukalkulieren.

*Hinweis: Hinweisposition: Entwässerungsarbeiten*
Für alle nachfolgenden Positionen gilt:

In die Einheitspreise sind folgende Leistungen einzukalkulieren, sofern sie nicht über LV-Positionen abgedeckt sind:
- Sämtliche Positionen verstehen sich einschl. Liefern und Montieren.
- Die Inbetriebnahme sämtlicher Anlagenteile ist in die Einheitspreise einzurechnen, auch wenn sie nicht gesondert erwähnt sind.
- Interne Elektroverkabelung für alle vom AG gelieferten Geräte und Armaturen.
- Besondere Maßnahmen zur Schalldämmung der
  Geräte gegen den Baukörper.
- Stemm-, Bohr- und Fräsarbeiten für die Befestigung von Konsolen und Halterungen.
- Liefern und Einbauen von Rohrfuttern in Form von Hülsrohren aus Stahl, Kunststoff usw.
- Lieferung der benötigten Hilfs- und Betriebsstoffe für Druckproben, Inbetriebnahmen und Probebetrieb.
- Der Bieter hat sich vor Angebotsabgabe vor Ort über den Umfang der Arbeiten zu informieren.

Dies ist in den folgenden Positionen einzukalkulieren.

*Hinweis: Hinweis zum Abschnitt: Bestandsunterlagen*
Hinweis zum Abschnitt: Bestandsunterlagen

Für die Erstellung von Zeichnungen gilt:

Zeichnungen: Das Mindestformat ist DIN A4, das Höchstformat DIN A0.Lagepläne sind im Maßstab 1:200, Grundrisspläne für die Hausinstallation im Maßstab 1:100 oder 1:50, Zentralen im Maßstab 1:20 auszuführen.

Alle angeschlossenen Ausrüstungsgegenstände, sowie alle Einzelheiten über Ablaufstellen, Reinigungsöffnungen, Abscheider, Rückstauverschlüsse, Revisionskästen und Entlüftungen sind in den Grundriss einzutragen. Abzweige der Hauptleitungen sind auf einen Bezugspunkt, bei Kanälen auf den jeweiligen Schachtmittelpunkt, einzumessen. Kanäle müssen an den Schächten und anderen wichtigen Stellen mit Sohlenordinaten über Normal-Null versehen sein. Feste Gebäude- oder Geländehöhen sind anzugeben. Außerdem sollen Haltungslängen, Leitungsdurchmesser, rechnerisches Gefälle und Gefällerichtung (mittels Pfeil) sowie Leitungsart vermerkt sein.

Versorgungsleitungen, wie Gas- und Wasserleitungen, sind mit allen erforderlichen Hinweisen, wie Durchmesserangabe, Lage und Absperrventile, Entleerungen, Rücksaugverhinderer, Zapfstellen usw. zu versehen. Die Signaturen sind auf der Zeichnung in Nähe des Schriftfeldes zu erläutern. Die Zeichnung soll außerdem alle für eine Orientierung erforderlichen Hinweise, wie Nordpfeil, angrenzende Straßen mit Namen, Geschoss- und Raumbezeichnungen usw. enthalten und in der unteren rechten Ecke mit einem Schriftfeld versehen sein. Das Schriftfeld muss Aufschluss über das Objekt, die Grund- stücksbezeichnung, die Art der Anlage, den Zeichnungsinhalt, das System, die ausführende Firma und den Zeichnungshersteller geben, sowie die Unterschriften der beteiligten Firma und Sachbearbeiter mit Datum sowie die Angabe des Zeichnungsmaßstabes und der Blattgröße enthalten.

Alle Unterlagen außer den Unterlagen auf Transparent papier- sind mit Inhaltsverzeichnis in Ordnern (keine A4 Schnellheftermappen) zu liefern, außerdem sind zu allen gelieferten Unterlagen Dateien auf USB Stick gemäß den aufgeführten Spezifikationen zu liefern.

Folgende Unterlagen sind bis zur Abnahme zu erbringen:

Bestandszeichungen, 3-fach, farbig angelegt
zuzüglich. Die zur Ausführung der Leistungen des Auftragnehmers angefertigten Zeichnungen einschl. der schematischen Darstellung der Anlage im Zeitpunkt der Abnahme.
Dateiformat: DXF oder DWG, gemäß beigefügte Layerliste

Beschreibung der Anlage, 3-fach
Die Beschreibung soll in kurzer übersichtlicher Form die Anlage einschl. der Regelung und Schaltung sowie Ihre Funktion darstellen. Besondere anlagenspezifische Merkmale sind hervorzuheben.
Dateiformat: Word-Datei, PDF-Datei

Auslegungsberechnungen:
Für alle Anlagenteile und Anlagenkomponenten sind die Auslegungen zu liefern, dies sind u.a.:
Abwasser- Niederschlagsberechnungen ggf. einschl. Auslegung der Hebeanlagen etc.
Dateiformat: Excel-Datei

Bedienungsanweisung, 3-fach.
Die Bedienungsanweisung muss zur Einweisung des Per- sonals vorliegen. Sie muss auch nicht fachkundigem Personal die korrekte Bedienung und Wartung der Anlage für den normalen Betrieb erlauben und ihm im Störungsfall die erforderlichen Maßnahmen zur Beseitigung unmittel- barer Gefahren sowie die Wege zur zielbewussten Suche der Störungsursache und zur Beseitigung einfacher Störungen erläutern.
Dateiformat: Word-Datei, PDF-Datei

Die Wartungsvorschriften sollen in Tabellenform alle Wartungsarbeiten mit Angabe der Fristen enthalten.
Dateiformat: Word, Excel, PDF-Datei

Fließ-, Stromlauf- und Schaltschemata, 3-fach
Dateiformat: DXF oder DWG, gemäß beigefügte Layerliste

Fließ-, Stromlauf- und Schaltschemata als Bestands- zeichnungen für Technikzentralen, jeweils ein Schema (farbig angelegte Papierpause) auf einer wasserfesten Platte aufgezogen, mit Folie abgedeckt, mit schlagfes- tem Umleimer versehen, versenkte Aufhänger, Filzab- standsklötze

CE- Konformitäts- Kennzeichnung bzw. - erklärung gemäß EWG- Beschluß 901683 für die vorgesehenen Industrie- erzeugnisse bzw. -produkte (CE- Kennzeichen)
Dateiformat: Word, Excel, PDF-Datei

VBG 4 (UVV) Bescheinigung jetzt BGV A3
Dateiformat: Papier, PDF-Datei

Behördliche Prüfbescheinigungen und Werkatteste, 3-fach
Dateiformat: Papier ausreichend

Bescheinigung über die Dichtheitsprüfung, 3-fach Die Dichtheitsprüfung ist gemäß DIN EN 1610 durchzuführen und zu bescheinigen.
Dateiformat: Papier, PDF-Datei

Protokoll über die Einweisung des Bedienungspersonals und Wartungspersonals, 3-fach
Dateiformat: Papier, PDF-Datei

Bescheinigung, dass keine asbesthaltigen Materialien oder Einbauteile verwendet wurden, 3-fach
Dateiformat: Papier, PDF-Datei

Hersteller und Lieferantenverzeichnis für alle Anlagenteile, mit Anschrift und Telefonnummer
Dateiformat: Word-Datei, PDF-Datei

Instandhaltungsanweisungen in tabellarischer Form nach VDMA
Dateiformat: Word, Excel, PDF-Datei

Gerätestücklisten für Geräte im Schaltschrank und in der Anlage, mit Angabe des Fabrikates, der Type, der Spannung, der Anschlussleistung und ggf. weitere charakteristische Daten
Dateiformat: Word, Excel, PDF-Datei

Prüfzeugnisse, Bescheinigungen, Zulassungen, Einwei- sungsprotokoll mit Unterschrift
Dateiformat: Papier, PDF-Datei

Meßprotokolle für Temperatur, Feuchte, Druck, Stromauf- nahme von Antrieben bei Vollast
Dateiformat: Excel, PDF-Datei

**11.3.1.1 Bestandsunterlagen Entwässerungsarbeiten**
Bestandsunterlagen für Entwässerungsarbeiten anfertigen.

Für die Erstellung von Zeichnungen gilt:

Zeichnungen: Das Mindestformat ist DIN A4, das Höchstformat DIN A0.Lagepläne sind im Maßstab 1:200, Grundrisspläne für die Hausinstallation im Maßstab 1:100 oder 1:50, Zentralen im Maßstab 1:20 auszuführen.

Alle angeschlossenen Ausrüstungsgegenstände, sowie alle Einzelheiten über Ablaufstellen, Reinigungsöffnungen, Abscheider, Rückstauverschlüsse, Revisionskästen und Entlüftungen sind in den Grundriss einzutragen. Abzweige der Hauptleitungen sind auf einen Bezugspunkt, bei Kanälen auf den jeweiligen Schachtmittelpunkt, einzumessen. Kanäle müssen an den Schächten und anderen wichtigen Stellen mit Sohlenordinaten über Normal-Null versehen sein. Feste Gebäude- oder Geländehöhen sind anzugeben. Außerdem sollen Haltungslängen, Leitungsdurchmesser, rechnerisches Gefälle und Gefällerichtung (mittels Pfeil) sowie Leitungsart vermerkt sein.

Versorgungsleitungen, wie Gas- und Wasserleitungen, sind mit allen erforderlichen Hinweisen, wie Durchmesserangabe, Lage und Absperrventile, Entleerungen, Rücksaugverhinderer, Zapfstellen usw. zu versehen. Die Signaturen sind auf der Zeichnung in Nähe des Schriftfeldes zu erläutern. Die Zeichnung soll außerdem alle für eine Orientierung erforderlichen Hinweise, wie Nordpfeil, angrenzende Straßen mit Namen, Geschoss- und Raumbezeichnungen usw. enthalten und in der unteren rechten Ecke mit einem Schriftfeld versehen sein. Das Schriftfeld muss Aufschluss über das Objekt, die Grund- stücksbezeichnung, die Art der Anlage, den Zeichnungsinhalt, das System, die ausführende Firma und den Zeichnungshersteller geben, sowie die Unterschriften der beteiligten Firma und Sachbearbeiter mit Datum sowie die Angabe des Zeichnungsmaßstabes und der Blattgröße enthalten.

Alle Unterlagen außer den Unterlagen auf Transparent papier- sind mit Inhaltsverzeichnis in Ordnern (keine A4 Schnellheftermappen) zu liefern, außerdem sind zu allen gelieferten Unterlagen Dateien auf USB Stick gemäß den aufgeführten Spezifikationen zu liefern.

Folgende Unterlagen sind bis zur Abnahme zu erbringen:

Bestandszeichungen, 3-fach, farbig angelegt
zuzüglich. Die zur Ausführung der Leistungen des Auftragnehmers angefertigten Zeichnungen einschl. der schematischen Darstellung der Anlage im Zeitpunkt der Abnahme.
Dateiformat: DXF oder DWG, gemäß beigefügte Layerliste

Beschreibung der Anlage, 3-fach
Die Beschreibung soll in kurzer übersichtlicher Form die Anlage einschl. der Regelung und Schaltung sowie Ihre Funktion darstellen. Besondere anlagenspezifische Merkmale sind hervorzuheben.
Dateiformat: Word-Datei, PDF-Datei

Auslegungsberechnungen:
Für alle Anlagenteile und Anlagenkomponenten sind die Auslegungen zu liefern, dies sind u.a.:
Abwasser- Niederschlagsberechnungen ggf. einschl. Auslegung der Hebeanlagen etc.
Dateiformat: Excel-Datei

Bedienungsanweisung, 3-fach.
Die Bedienungsanweisung muss zur Einweisung des Per- sonals vorliegen. Sie muss auch nicht fachkundigem Personal die korrekte Bedienung und Wartung der Anlage für den normalen Betrieb erlauben und ihm im Störungsfall die erforderlichen Maßnahmen zur Beseitigung unmittel- barer Gefahren sowie die Wege zur zielbewussten Suche der Störungsursache und zur Beseitigung einfacher Störungen erläutern.
Dateiformat: Word-Datei, PDF-Datei

Die Wartungsvorschriften sollen in Tabellenform alle Wartungsarbeiten mit Angabe der Fristen enthalten.
Dateiformat: Word, Excel, PDF-Datei

Fließ-, Stromlauf- und Schaltschemata, 3-fach
Dateiformat: DXF oder DWG, gemäß beigefügte Layerliste

Fließ-, Stromlauf- und Schaltschemata als Bestands- zeichnungen für Technikzentralen, jeweils ein Schema (farbig angelegte Papierpause) auf einer wasserfesten Platte aufgezogen, mit Folie abgedeckt, mit schlagfes- tem Umleimer versehen, versenkte Aufhänger, Filzab- standsklötze

CE- Konformitäts- Kennzeichnung bzw. - erklärung gemäß EWG- Beschluß 901683 für die vorgesehenen Industrie- erzeugnisse bzw. -produkte (CE- Kennzeichen)
Dateiformat: Word, Excel, PDF-Datei

VBG 4 (UVV) Bescheinigung jetzt BGV A3
Dateiformat: Papier, PDF-Datei

Behördliche Prüfbescheinigungen und Werkatteste, 3-fach
Dateiformat: Papier ausreichend

Bescheinigung über die Dichtheitsprüfung, 3-fach Die Dichtheitsprüfung ist gemäß DIN EN 1610 durchzuführen und zu bescheinigen.
Dateiformat: Papier, PDF-Datei

Protokoll über die Einweisung des Bedienungspersonals und Wartungspersonals, 3-fach
Dateiformat: Papier, PDF-Datei

Bescheinigung, dass keine asbesthaltigen Materialien oder Einbauteile verwendet wurden, 3-fach
Dateiformat: Papier, PDF-Datei

Hersteller und Lieferantenverzeichnis für alle Anlagenteile, mit Anschrift und Telefonnummer
Dateiformat: Word-Datei, PDF-Datei

Instandhaltungsanweisungen in tabellarischer Form nach VDMA
Dateiformat: Word, Excel, PDF-Datei

Gerätestücklisten für Geräte im Schaltschrank und in der Anlage, mit Angabe des Fabrikates, der Type, der Spannung, der Anschlussleistung und ggf. weitere charakteristische Daten
Dateiformat: Word, Excel, PDF-Datei

Prüfzeugnisse, Bescheinigungen, Zulassungen, Einwei- sungsprotokoll mit Unterschrift
Dateiformat: Papier, PDF-Datei

Meßprotokolle für Temperatur, Feuchte, Druck, Stromauf- nahme von Antrieben bei Vollast
Dateiformat: Excel, PDF-Datei
Menge: 1,000 St

##### 11.3.2 Arbeiten auf Stb.-Decken

**11.3.2.1 PE-Trennfolie liefern und einbauen**
Bitumen- und polystyrolbeständige Polyethylenfolie als Trenn- und Gleitschichtliefern und gem. Herstellerangaben mit erforderlicher Überlappung auf Bitumenschweißbahnen verlegen.
Anarbeitung an die Entwässerung ist in einer separater Position erfasst.

Arbeitsbereich:  Terrasse Süd
Untergrund:  Bitumenschweißbahn
Material:  Polyethylen
Materialstärke:  0,2 mm
Gewicht:  190 g/m²

Leitprodukt:  BauderGREEN PE 02, oder  gleichwertig

angebotenes Fabrikat:

........................................................................
(vom Bieter einzutragen)
Menge: 100,000 m²

**11.3.2.2 Faserschutzmatte liefern und einbauen**
Mechanisch und thermisch verfestigte Faserschutzmatte aus Polyester- und Polypropylen-Regeneratfasern als Schutzlage auf PE-Trennfolie liefern und gem. Herstellerangaben verlegen. Herstellerangaben mit erforderlicher Überlappung verlegen.
Anarbeitung an die Entwässerung ist in einer separaten Position erfasst.

Arbeitsbereich:  Terrasse Süd
Untergrund:  PE-Trennfolie
Material:  Polyester, Polypropylen
Materialstärke:  4 mm
Gewicht:  600 g/m²
Wasseraufnahme:  3 l/m²

Leitprodukt:  BauderGREEN FSM 600, oder  gleichwertig

angebotenes Fabrikat:

........................................................................
(vom Bieter einzutragen)
Menge: 100,000 m²

**11.3.2.3 Dränagematte liefern und einbauen**
Einseitig vlieskaschierte Noppenfolie als Flächendränage für lose verlegte begehbare Belagsflächen auf Faserschutzmatte liefern. Die Anschlüsse der Dränelemente sind gem. Herstellerangaben auszuführen.
Anarbeitung an die Entwässerung ist in einer separater Position erfasst.

Arbeitsbereich:  Terrasse Süd
Untergrund:  Faserschutzmatte
Material:  PET (Noppenfolie)
  PP (Filterflies)
Materialstärke:  10 mm
Gesamtgewicht:  ca. 868 g/m²
Druckfestigkeit:  400 kN/m²

Leitprodukt:  BauderGREEN DE NF 10, oder  gleichwertig

angebotenes Fabrikat:

........................................................................
(vom Bieter einzutragen)
Menge: 100,000 m²

**11.3.2.4 Noppenbahn als Schutzschicht**
Noppenbahn senkrecht vor Dichtschlämme an Gebäudeaußenwand stellen.

Arbeitsbereich:  Terrasse Süd
Untergrund:  Faserschutzmatte
Material:  Polyethylen-HDPE (Noppenbahn)
Materialstärke:  8 mm
Streifenhöhe:  12 cm
Länge (gesamt): ca. 45m

Leitprodukt:  Delta MS, oder gleichwertig

angebotenes Fabrikat:

........................................................................
(vom Bieter einzutragen)
Menge: 100,000 m²

**11.3.2.5 Lieferung Gelber Sandstein**
Lieferung von gelbem Sandstein für Vierungen.

Bestellen der Steine erst nach örtlichem Aufmaß des AN und Freigabe der Werkplanung durch die BL! Werk- und Monatgeplanung in gesonderter Position.

Beschreibung Naturstein:

Petrographische Bezeichnung: Sandstein
Material: Wealden-Sandstein
Quarz-Sandstein mit kieseligem Bindemittel aus der untersten Unterkreidezeit, dem Berriasium. Feinkörnig, grau bis gelbliche Färbung, in Farbe und Struktur homogen, z.T. mit Eisenbänderung und fossilen Einschlüssen.
Aussehen: feinstkörnig, eher monochrom, Farbigkeit zwischen grau, vorwiegend grau, vorwiegend gelb

Technisch-physikalische Daten (Mittelwerte):

Druckfestigkeit nach DIN EN 1926: 100 MPa
Rohdichte nach DIN EN 1936: 2200 kg/m³
Wasseraufnahme nach DIN EN 13755: 3,9 M.-%
Offene Porosität nach DIN EN 1936: 17 %
Biegezugfestigkeit nach DIN EN 12372: 9,7 MPa
Frostbeständig nach DIN EN 12371
Widerstandfähig gegen Frost-Tau-Wechsel mit Tausalz
nach DIN EN 1367-6: 2008-12

Leitprodukt:

Obernkirchener Sandstein®.

Wesling Obernkirchener Sandstein GmbH & Co. KG
Am Steinhauerplatz 6
D-31683 Obernkirchen

oder gleichwertig.

Handelsbezeichnung des angebotenen Natursteins:

…………………………………………………………………

Steinbruch mit Ortsbezug:

…………………………………………………………………

…………………………………………………………………

Steinbruchbetreiber:

…………………………………………………………………

Verarbeitungswerk:

…………………………………………………………………

Die Sandsteine sind hinsichtlich Farb-, Textur-, und Strukturschwankungen vor Ort vor Bestellung/Lieferung zu bemustern. Freigabe durch die Bauleitung.

Nachweis und Bestätigung der Eignung durch geeignete Belege wie EG-Konformitätserklärung, CE-Kennzeichnung sowie  Prüfzeugnisse sind mit dem Angebot vorzulegen.

Die vorzulegenden Prüfzeugnisse und Nachweise sind vollständig in deutscher Sprache oder mit beglaubigter Übersetzung einzureichen.

Dazu gehören:
- Nachweis über Biegefestigkeit nach DIN EN 12372
- Nachweis über Druckfestigkeit nach DIN EN1926
- Nachweis über Wasseraufnahme nach DIN EN 13755
- Petrographisches Zeugnis nach DIN EN 12407
- Bestätigung des Steinbruchbetreibers über die Verfügbarkeit des Rohmaterials hinsichtlich Menge, technischer Eigenschaften und Farbe
- Bestätigung des Verarbeitungswerks über die Verfügbarkeit der notwendigen Fertigungskapazitäten zum vorgesehenen Lieferzeitpunkt

Die Maße der Sandsteinplatten sind der entsprechenden Position (separat beschrieben) zu entnehmen.
Menge: 1,060 to

**11.3.2.6 Werk- und Montageplanung Spritzschutzstreifen**
Anfertigen einer Werk- und Montageplanung der geplanten Verlegung des Spritzschutzstreifens, basierend auf bauseits zur Verfügung gestelltem Aufmaß der Terrassenoberfläche. Die Maße der Platten ergeben sich aus den Abständen zwischen den Lichtschachteinfassungen sowie dem Fassadenverlauf.

Inkl. ggf. notwendiger Überarbeitung der Planung nach Aufforderung durch die BL.

- Maßstab 1:20
- Grundriss mit Eintragung der einzelnen Platten- bzw. Vierungsmaße

Übergabe der Dokumentation einfach in Papierform im Aktenordner sowie digital als pdf-Datei(en).
Beide Exemplare sind mit Inhaltsverzeichnis und Seitenzahlen zu versehen.

Vor Steinbestellung ist die Planung vom Bauleiter/Planungsbüro freizugeben.
Menge: 1,000 St

**11.3.2.7 Spritzschutzstreifen aus Sandstein herstellen**
Herstellung eines funktionsfähigen Spritzschutzstreifens entlang der Fassadenanschlüsse zur geordneten Ableitung von Oberflächenwasser und zum Schutz der Fassade vor Verschmutzung.

Verlegung der Platten aus gesondert beschriebener Werk- und Montageplanung auf der dynamischen Schicht mit dünner Splittbettung über kapillarbrechender Drainmatte.

Fugenabstand max. 5 mm
Verlegung im Gefälle 2 %
Fugenmaterial:  Fugensand, naturfarben
Bettung:  Brechsand-Splitt-Gemisch
Schichtdicke:  1cm
Körnung:  0/5

Die Maße der benötigten Einzelsteine sowie deren Bearbeitung bewegen sich zwischen:

Länge:  maximal ca. 650 mm, Länge richtet sich  nach Werk- und Montageplanung! Ziel  sind möglichst wenige Fugen und  Einzelplatten sowie ein ansprechendes  Erscheinungsbild.
Breite:  ca. 250 mm
Höhe:  ca. 30 mm
Sichtoberfläche:  gebürstet
  Ziel ist Imitation einer natürlichen  Oberflächenstruktur
  Ziel ist Abrundung von  scharfen Kanten
Menge: 30,000 lfdm

**11.3.2.8 Bogenförmigen Spritzschutzstreifen aus Sandstein herstellen**
Wie vorherige Position, hier gekrümmte/bogenförmige Form. Einbauort am Bibliotheksturm.
Menge: 10,000 lfdm

**11.3.2.9 Zulage: Anarbeitung Spritzschutzstreifen an Fallrohre**
Zulage: Anarbeitung des Sandsteins für die Spritzschutzstreifen an bestehende Fallleitungen an der Gebäudeaußenwand.

Zwischen den Fallleitungen und den Gebäudeaußenwänden befindet sich ein Zwischenraum mit max. 5cm Breite. Dies ist mit einzukalkulieren.
Menge: 5,000 St

##### 11.3.3 Erdarbeiten und Oberbauschichten

**11.3.3.1 Planum herstellen**
Planieren und Nivellieren sowie Verdichten der Erdoberfläche (Planum)  gem. DIN 18300 (Erdarbeiten) und ZTVE STB 97 (Einbau und Verdichten), Ebenflächigkeit bis 3cm Differenz. Die Verdichutng hat so zu erfolgen, dass eine Tragfähigkeit von EV2 = 45 MN/m² erreicht wird.
Gem. FLL ist das Planum entsprechend dem vorgesehenen Oberflächengefälle von 2% (siehe Ausführungsplanung) herzustellen. Zusätzliches Material zur Herstellung des Gefälles auf abgezogenen Bodenaushub einbringen und gem. Angaben verdichten.

Arbeitsbereich:  Terrasse Süd
Gefälle:  2%
Material:  Gelagerte Auffülle vom Abbruch
Menge:  ca. 70 m³
EV2-Wert:  45MN/m² gem. ZTV E-StB
Verdichtungsgrad:  DPr >97% gem. FLL
Wasserdurchlässigkeit k > 5 x 10^-4 cm/s gem. DIN 18035-5
Menge: 330,000 m²

**11.3.3.2 Tonbaustoff als Abdichtung liefern**
Maschinell hergestellte mineralische Abdichtung aus natürlichen Stoffen zur horizontalen und vertikalen Abdichtung im Bereich der Terrasse liefern. Einbau erfolgt in gesonderter Position.

Material:  Mineralische Abdichtung aus  Tonmaterialien
Korndichte:  2,68 t/m³ gem. DIN 18124
Frostwiderstand:  Frostklasse F1 gem. ZTV E-StB 17
Wasserdurchlässigkeit:  1 x 10^-10 m/s
Dichtigkeit vor und nach vollständiger Trocknung unverändert, kein Schrumpfen und Reißen, wurzeldicht

Hinweis zur Lagerung: Soweit das Abdichtungsmaterial nicht unmittelbar auf der Baustelle eingebaut werden kann, ist bei der Zwischenlagerung gem. Herstellerangaben ein ausreichender Schutz gegen Witterungseinflüsse erforderlich. Weiterhin darf bei der Lagerung keine Vermischung mit anderen Stoffen möglich sein.

Leitprodukt:  Dernoton-Fertigmischung BA, oder  gleichwertig

angebotenes Fabrikat:

........................................................................
(vom Bieter einzutragen)
Menge: 60,000 m³

**11.3.3.3 Tonbaustoff als Horizontalabdichtung einbauen**
Ton-/Lehmabdichtung als Horizontalabdichtung gem. Herstellervorschriften oberhalb des Planums einbauen und verdichten. Falls vom Hersteller gefordert, Schutzschicht aufbringen. Das Oberflächengefälle von 2% sollte dabei erhalten bleiben.

Arbeitsbereich:  Terrasse Süd
Schichtdicke:  15 cm
Abzudichtende Fläche:  350 m²
Einbau Tonbaustoff:  55m³
Verdichtungsgrad:  DPr  >97% gem. Hersteller
Menge: 55,000 m²

**11.3.3.4 Leitungsdurchführung DN100 abdichten**
Leitungsdurchführung DN100 im Bereich der Bodenabläufe wie folgt abdichten:
Abdichtungsmaterial im Bereich der Durchführung einbringen, in Handarbeit verdichten.

Arbeitsbereich:  Terrasse Süd
Nennweite:  DN 100
Schichtdicke:  ca. 15cm

Leitprodukt:  Dernoton Pulver mit Dernoton  Fertigmischung BA  (Mischverhältnis 1:1-1:2), o. glw.

angebotenes Fabrikat:

........................................................................
(vom Bieter einzutragen)
Menge: 5,000 St

**11.3.3.5 Tonbaustoff als Vertikalabdichtung einbauen**
Ton-/Lehmabdichtung als Vertikalabdichtung an den Stahlbetondecken nach den Herstellervorschriften einbauen und verdichten.
- Einbau erfolgt abschnittsweise, die Anschlüsse der Abschnitte sind hier einzurechnen
- Stahlbetondecke besenrein säubern
- Trennstreifen z.B. aus Holzplatten im Abstand von 250 mm vor der senkrechten Wand aufstellen. Danach erfolgt der Einbau und Verdichtung des Lehmmörtels in diesen Trennstreifen und der anliegende Arbeitsraum muss verfüllt werden. Der Einbau erfolgt in maximalen Lagenhöhen von 200 mm. Trennstreifen ausbauen und Lage verdichten bis ca. 97% Proctordichte Gesamteinbauhöhe bis ca. 250 mm. Im verdichteten Zustand muss die Abdichtungsstärke mindestens 250 mm stark sein.

Arbeitsbereich:  Terrasse Süd
Schichtdicke:  25cm
Einbauhöhe:  bis 25cm
Verdichtungsgrad:  DPr  >97% gem. Hersteller
Menge: 10,000 m³

**11.3.3.6 Frostschutzschicht liefern und einbauen**
Frostschutzschicht gem. ZTV T-StB und ZTV SoB-StB unter Pflaster Bauklasse 0,3 gem. RStO liefern und einbauen. Das Gefälle von 2% sollte dabei erhalten bleiben.
Füllsand mit Prüfzeugnis aus laufender Güteüberwachung ist zur Einbaufreigabe erforderlich.
Abrechnung nach bearbeiteter Fläche.

Arbeitsbereich:  Terrasse Süd
Schichtdicke:  10cm
Material:  ton-/schluffarme Füllsande (Cu > 2,  Schlämmkornanteil d < 0,063 < 3  Gew.-%)
Körnung:  0/32
Frostwiderstand:  Frostklasse F4 gem. TL Gestein-  StB
Verdichtungsgrad:  DPr >100%
EV2-Wert:  >45 MN/m²
Menge: 350,000 m²

**11.3.3.7 Ungebundene Tragschicht liefern und einbauen**
Schottertragschicht liefern sowie gem. ZTV SoB-StB bei einem günstigen Wassergehalt einbauen und dynamisch verdichten. Das Gefälle von 2% sollte dabei erhalten bleiben.
Abrechnung nach Aufmaß der bearbeiteten Fläche.

Arbeitsbereich:  Terrasse Süd
Schichtdicke:  15cm (verdichteter Zustand)
Profilgenauigkeit:  +/- 1cm
Ebenflächigkeit:  +/- 1cm
Belastungsklasse:  0,3
Material:  ortsübliches gütegeprüftes  Natursteinmaterial gem. TL  Gestein-StB
Körnung:  0/32
Frostwiderstand:  Frostklasse F4 gem. TL Gestein-  StB
EV2-Wert:  >100 MN/m²
Verdichtungsgrad:  DPr >97% gem. FLL
Massenanteil der Körnung d<0,063mm max. 5% gem. FLL
Wasserdurchlässigkeit k > 1 x 10^-2 cm/s gem. DIN 18035-5
Menge: 350,000 m²

**11.3.3.8 Installation Bodensteckdosen mit Bodenankern**
Fachgerechte Montage von Bodensteckdosen und Integration in wassergebundene Wegedecke. Um Beschädigungen (bspw. Frosthub oder Setzung der Steckdose) zu vermeiden, ist der Einbau mit Bodenankern gem. Herstellerangaben auszuführen.
Die Bodensteckdosen inkl. Bodenanker werden bauseitig bereitgestellt. Der Installationsprozess wird durch eine Elektrofachkraft des ausführenden Elektrounternehmens begleitet bzw. unterstützt.
Menge: 3,000 St

**11.3.3.9 Installation Bodensteckdosen mit Mörtelbett**
Fachgerechte Montage von Bodensteckdosen und Integration in wassergebundene Wegedecke. Um Beschädigungen (bspw. Frosthub oder Setzung der Steckdose) zu vermeiden, ist der Einbauim Mörtelbett gem. Herstellerangaben auszuführen.
Die Bodensteckdosen werden bauseitig bereitgestellt. Der Installationsprozess wird durch eine Elektrofachkraft des ausführenden Elektrounternehmens begleitet bzw. unterstützt.
Menge: 1,000 St

**11.3.3.10 Dynamische Schicht liefern und einbauen**
Dynamische Schicht aus Splitt-Sand-Gemisch gem. DIN 18035-5 und ZTV SoB-StB liefern, leicht erdfeucht und profilgerecht aufbringen sowie statisch verdichten. Das Gefälle von 2% sollte dabei erhalten bleiben. Herstellerangaben sind einzuhalten.

Arbeitsbereich:  Terrasse Süd
Material:  Splitt-Sand-Gemisch gem. TL  Gestein-StB
Körnung:  0/16
Schichtstärke:  6cm (verdichteter Zustand)
Frostbeständigkeit:  Frostklasse F4 gem. TL Gestein-  StB
Verschleißbeständigkeit:  >90% gem. DIN 18035-5
EV2-Wert:  >80 MN/m²
Verdichtungsgrad:  DPr >97% gem. FLL
Feinanteil der Körnung d<0,063mm max. 7 M.-% gem. DIN 18035-5
Oberflächenscherfestigkeit gem. DIN 18035-5 > 50 KN/m²
Wasserdurchlässigkeit gem. FLL > 1 x 10^-3 cm/s
Wasserkapazität:  >15 Vol.-% gem. DIN 18035-4

Leitprodukt:  DISPOplus GmbH Sabadyn, oder  gleichwertig

angebotenes Fabrikat:

........................................................................
(vom Bieter einzutragen)
Menge: 475,000 m²

**11.3.3.11 Musterflächen wassergebundene Wegedecke**
Zur Farbbemusterung sollen Musterflächen der gewählten wassergebundenen Wegedecke hergestellt werden.
Das Material muss nach Herstellerangaben verarbeitet werden.

Musterflächen nach Absprache mit BL einschließlich Vorbereiten des Untergrundes.

Hinweis
Die Erstellung der Musterflächen passiert unter Aufsicht der Bauleitung und in Absprache mit der Denkmalpflege.

Musterflächen:  je 1m²
Material:  Reiner Naturbaustoff aus  mehreren verschiedenen  Gesteinsarten mit gleichbleibender  Sieblinie/Kornfraktion und  Produktqualität;
  Hochwertige mineralische Füller  und Binder ohne Ton- oder  Lehmanteil gem. TL Gestein-StB
Schichtstärke:  4cm (erdfeucht)
Körnung:  0/5
Farben:  gelb, rot, erdbraun

Leitprodukt:  DISPOplus GmbH Sabalith, oder  gleichwertig

angebotenes Fabrikat:

........................................................................
(vom Bieter einzutragen)
Menge: 3,000 St

**11.3.3.12 Wassergebundene Decke liefern und einbauen**
Wassergebundene Decke, vergleichbar mit Sabalith.
Das Material ist vorab zu bemustern (siehe vorherige Position). Der Einbau kann erst nach Freigabe durch den AG erfolgen.
Das Material ist gem. DIN 18035-5 / ZTV Sob-StB bei einem günstigen Wassergehalt einzubauen und statisch zu verdichten bis eine ausreichende Trittfestigkeit hergestellt ist. Es ist ein Oberflächengefälle von 2% herzustellen. Herstellerangaben sind einzuhalten.
Das Material ist vorab zu bemustern. Der Einbau kann erst nach Freigabe durch den AG erfolgen.

Arbeitsbereich:  Terrasse Süd
Material:  Reiner Naturbaustoff aus  mehreren verschiedenen  Gesteinsarten mit gleichbleibender  Sieblinie/Kornfraktion und  Produktqualität;
  Hochwertige mineralische Füller  und Binder ohne Ton- oder  Lehmanteil gem. TL Gestein-StB
Schichtstärke:  4cm (erdfeucht)
Körnung:  0/5
Ebenflächigkeit:  +/- 1cm
Profilgenauigkeit:  +/- 1cm
Frostbeständigkeit:  Frostklasse F4 gem. TL Gestein-  StB
Verschleißbeständigkeit:  >90% gem. DIN 18035-5
Feinanteil der Körnung d<0,063mm max. 18 M.-% bei Lieferkörnung gem. DIN 18035-5
Oberflächenscherfestigkeit gem. DIN 18035-5 > 50 KN/m²
Wasserdurchlässigkeit gem. DIN 18035-5 > 1,0 x 10^-4 cm/s

Leitprodukt:  DISPOplus GmbH Sabalith, oder  gleichwertig

angebotenes Fabrikat:

........................................................................
(vom Bieter einzutragen)
Menge: 475,000 m²

**11.3.3.13 Zulage: Anarbeitung Oberbauschichten an linienförmige Bauteile**
Zulage: Anarbeitung sämtlicher Oberbauschichten (Tonschicht, Frostschutzschicht, Tragschicht, dynamische Schicht, wasssergebundene Wegedecke) an linienförmige, aufgehende und im Bodenaufbau liegende Bauteile.

Arbeitsbereich:  Terrasse Süd
Bauteile:  Spritzschutzstreifen (58 m)
  Stützmauern (100 m)
  Treppen (20 m)
Menge: 178,000 m

**11.3.3.14 Zulage: Anarbeitung Oberbauschichten an punktuelle Bauteile**
Zulage: Punktuelle Anarbeitung sämtlicher Oberbauschichten (Tonschicht, Frostschutzschicht, Tragschicht, dynamische Schicht, wasssergebundene Wegedecke) an aufgehende und im Bodenaufbau liegende Bauteile.

Arbeitsbereich:  Terrasse Süd
Bauteile:  Bodenabläufe, DN100 (7 St.)
  Bodensteckdosen (4 St.)
  Geländerpfosten (128 St.)

Zwischen den Geländerpfosten und den Zinnen befindet sich ein Zwischenraum mit ca. 10cm Breite. Dies ist mit einzukalkulieren.
Menge: 139,000 St

##### 11.3.4 Entwässerung

*Hinweis: Vorbemerkungen*
1.0 Technische Vorbemerkungen
Dem Angebot liegen folgende Vorschriften und Bestimmungen zugrunde:
VOB/B, VOB/C

Sämtliche Positionen verstehen sich einschließlich Liefern und Montieren.

2.0 Anlagebeschreibung

2.1 Objektbeschreibung
Ausgehend von der Geländeoberkante liegen bis in eine Tiefe zwischen t =1,5 m und t = 3,0 m heterogene Auffüllungshorizonte vor. Diese bestehen aus organischen Böden, durchsetzt mit Bauschutt.

Der Anspruch an die zu verwendenden Materialien sollte bei einer "Flachgründung" sein, ein möglichst geringes Eigengewicht aufzuweisen. Auf Betonschächte und Leitungen soll daher nicht zurückgegriffen werden. Anschlüsse und Übergänge sollen möglichst flexibel ausgestaltet werden.
Während der Bauarbeiten ist besondere Sorgfalt geboten. Die anstehenden Böden dürfen durch die Arbeiten nicht aufgeweicht werden. Abhängig der Witterungsverhältnisse und Tiefenlage wird eine temporäre Bauwasserhaltung erforderlich. Diese kann als offene Haltung erfolgen, die innerhalb bindiger Schichten verfiltert (Verfüllung mit Kies) werden müssen. Die DIN 1610 enthält Mindestgrabenbreiten, die als Mindestarbeitsraum einzuhalten sind.
Unterhalb der Rohre ist ein Lastverteilungspolster aus einem Sand anzuordnen (d > 0,2 m).

Die Aushubarbeiten dürfen daher nur im Vor- Kopf- Verfahren mit einer Baggerschaufel mit Schneide durchgeführt werden. Die Aushubebene darf nicht unmittelbar befahren werden. Sie ist unmittelbar abzudecken

2.2 Baustelle
Aufwendungen zur Baustelleneinrichtung des AN, die für die in der Leistungsbeschreibung aufgeführten Positionen notwendig sind, sind in die Einheitspreise einzurechnen. Eine gesonderte Vergütung erfolgt nicht. Bauseitig werden keine Hebezeuge und Kräne zur Verfügung gestellt.
Der bei den Arbeiten des AN anfallende Schutt, Verpackungsmaterial, alle demontierten Anlagenteile (Schrott) und sonstigen Abfälle werden Eigentum des Auftragnehmers. Der bei den Arbeiten des AN anfallende Schutt (Bauschutt, Verpackungsmaterial und sonstige Abfälle) ist in Schuttbehältern des AN zu sammeln.
Für die Befestigung von Rohrleitungen, Behältern und sonstigen Geräten sind grundsätzlich nur bauaufsichtlich zugelassene Befestigungen, einschl. Dübel, zu verwenden. Die Montage sämtlicher Befestigungen beinhaltet auch das Herstellen der erforderlichen Bohrungen. Auf Verlangen sind die entsprechenden Prüfzeugnisse vorzulegen. Gegebenfalls ist die Verwendbarkeit durch Auszugsversuche nachzuweisen.

3.0 Arbeitsumfang

3.1 Entwässerungskanal
Die Ausschreibung beinhaltet die notwendigen Arbeiten zur Erstellung der Regenwasseranschlüsse für den südlichen Teil des Gebäudes.
Es sind Schmutzwasserrohre und Formstücke aus Polypropylen mit mineralischen Additiven (PP-MD) gemäß DIN EN 14758-1:2005 und werksseitig eingelegter patentierter Lippendichtung  einzubauen. Die Schmutzwasserrohre und Formstücke müssen eine Ringsteifigkeit SN 10 > 10  kN/m² gemäß DIN EN ISO 9969 = SLW 60 aufweisen. Die Grundleitungen werden mit einem Gefälle von 0,5cm und 1 cm/m verlegt. Die Verlegung findet in einer frostfreien Tiefe von mind. 80 cm statt. Die größte Rohrdimension beträgt 200mm.

Der Regenwasseranschluss erfolgt an den bestehenden Entwässerungsgang. Die zu entwässernde Fläche am Turm wird im Beet am Fuß der Stützmauer versickert.

3.2 Kernbohrungen
Erforderliche Kernbohrungen durch Decken und Wände sind im Leistungsumfang des AN enthalten. Diese Kernbohrungen dürfen nur in Abstimmung mit der Bauleitung und den anderen Fachgewerken ausgeführt werden (Beachtung von Baustatik und Kabelnetzen).

###### 11.3.4.1 Abwasserleitungen

*Hinweis: Schalloptimiertes mineralverstärktes PP-Rohr am Bibliotheksturm*
Schalloptimiertes mineralverstärktes PP-Rohr als Abwasserstecksystem mit geprüften Schallwerten (LIn) von 20 dB(A) bis 30 dB(A), abhängig der Bauaufgabe, entsprechend der DIN 4109 im diagonal darunterliegendem Raum. Für Entwässerungsanlagen von Gebäuden nach DIN EN 12056 in Verbindung mit DIN 1986-100. Werkstoff: Polypropylen-Copolymer, mineralverstärkt, halo- genfrei. Längenausdehnung 0,08 mm (m*K),  Temperaturbeständig bis 90°C, kurzzeitig 100°C, Baustoffklasse  DIN 4102-B2, normal entflammbar, Ring- steifigkeit 4 KN/m², UV-Beständigkeit, Lagerung im Freien bis zu 2 Jahre.
Das mineralverstärkte PP-Rohr mit Steckmuffe ist in folgenden Längen lieferbar:
150 mm, 250 mm, 500 mm, 1000 mm, 1500 mm, 2000 mm, 3000 mm.

Verlegung nach Herstellerrichtlinien unter Einhaltung der DIN EN 12056 und DIN 1986-100. Das Abwassersystem ist gemäß DIN 4109 gegen Körper- schallübertragung vom Baukörper zu trennen. Die Rohrleitungen sind in Vor- wänden als Einzelanschlussleitungen zu verstehen. Weiterhin dienen sie als Entlüftungsleitungen über Dach.

Fabrikat der Planung
Fabrikat: Geberit
Typ:  Silent PP

angebotenes Fabrikat

Hersteller: '.........'

Typ: '.........'

**11.3.4.1.1 Abwasserltg DN 110 PP heißwasserbest. schallgedämmt mehrschichtig**
Abwasserleitung aus PP-Rohr DIN EN 1451-1, heißwasserbeständig (bis 95 Grad C) und schallgedämmt, mit mehrschichtigem Aufbau, DN/OD 110, Verbindung mit Steckmuffe, einschl. Dichtringen, Form- und Verbindungsstücke werden gesondert vergütet, besondere Rohrbefestigungen werden gesondert vergütet, Arbeitshöhe des Montageortes bis 3,5 m über der Standfläche des hierfür erforderlichen Gerüstes.
Menge: 25,000 m

**11.3.4.1.2 Passstück DN 110 Abwasserltg PP heißwasserbest. schallgedämmt mehrschichtig**
Passstück bis 50 cm, mit angeformter Steckmuffe, für Abwasserleitung, aus PP-Rohr DIN EN 1451-1, heißwasserbeständig (bis 95 Grad C) und schallgedämmt, mit mehrschichtigem Aufbau, DN/OD 110.
Menge: 10,000 St

**11.3.4.1.3 Bogen 45Grad Abwasserltg PP heißwasserbest. Vollwandrohr DN/OD110**
Bogen, 45 Grad, für Abwasserleitung, aus PP-Rohr DIN EN 1451-1, heißwasserbeständig (bis 95 Grad C), als Vollwandrohr, mineralverstärkt, DN/OD 110.
Menge: 15,000 St

**11.3.4.1.4 Bogen 30Grad Abwasserltg PP heißwasserbest. Vollwandrohr DN/OD110**
STLB-Bau 2025-04 044
Bogen, 30 Grad, für Abwasserleitung, aus PP-Rohr DIN EN 1451-1, heißwasserbeständig (bis 95 Grad C), als Vollwandrohr, mineralverstärkt, DN/OD 110.
Menge: 6,000 St

**11.3.4.1.5 Bogen 15Grad Abwasserltg PP heißwasserbest. Vollwandrohr DN/OD110**
STLB-Bau 2025-04 044
Bogen, 15 Grad, für Abwasserleitung, aus PP-Rohr DIN EN 1451-1, heißwasserbeständig (bis 95 Grad C), als Vollwandrohr, mineralverstärkt, DN/OD 110.
Menge: 6,000 St

**11.3.4.1.6 Abzweig DN 110 bis 45Grad Abwasserltg PP heißwasserbest. schallgedämmt mehrschichtig**
Abzweig, bis 45 Grad, für Abwasserleitung, aus PP-Rohr DIN EN 1451-1, heißwasserbeständig (bis 95 Grad C) und schallgedämmt, mit mehrschichtigem Aufbau, DN/OD 110.
Menge: 1,000 St

**11.3.4.1.7 Doppelsteckmuffe DN 110 Abwasserltg PP heißwasserbest. schallgedämmt**
Doppelsteckmuffe, mit 2 Lippendichtungen, mit Zulassungsbescheid, für Abwasserleitung, aus PP-Rohr DIN EN 1451-1, heißwasserbe- ständig (bis 95 Grad C) und schallgedämmt, DN/OD 110.
Menge: 2,000 St

**11.3.4.1.8 Enddeckel DN 110 Abwasserltg PP heißwasserbest. schallgedämmt mehrschichtig**
Enddeckel, für Abwasserleitung, aus PP-Rohr DIN EN 1451-1, heißwasserbeständig (bis 95 Grad C) und schallgedämmt, mit mehrschichtigem Aufbau, DN/OD 110.
Menge: 3,000 St

**11.3.4.1.9 Rohraufhängung DN 110 Stahl verz L bis 0,5m**
Rohraufhängung, aus verzinktem Stahl, Länge Aufhängung bis 0,5 m, Befestigung gelenkig, mit Gewindestäben, mit bauauf- sichtlich zugelassenen Dübeln, einschl. Bohrarbeiten, Rohr aus Kunststoff, DN 110, für Abwasser.
Menge: 20,000 St

**11.3.4.1.10 Materialübergang PP zu Titankzink DN/OD110**
Verbindungsstück für Materialübergang zwischen PP-Rohr und Titankzink-Rohr, mit 2 Lippendichtungen, mit Zulassungsbescheid, für Abwasserleitung, heißwasserbe- ständig (bis 95 Grad C) und schallgedämmt, DN/OD 110.
Menge: 1,000 St

**11.3.4.1.11 Abwasserleitung bis DN100, Titanzink**
Abwasserleitung aus Titanzink, rund, Verbindung mit Steckmuffe, einschl. Dichtringen, Form- und Verbindungsstücke werden gesondert vergütet, besondere Rohrbefestigungen werden gesondert vergütet, Arbeitshöhe des Montageortes bis 3,5 m über der Standfläche des hierfür erforderlichen Gerüstes.

Material: Titanzink
Nenngröße DN 100
Materialstärke: t= 0,7 mm
Menge: 1,500 m

**11.3.4.1.12 Regenfallrohr bis DN100, Titanzink**
Fallrohr, rund, einschl. der Rohrschellen mit doppeltem Scharnier, sowie aller Zubehör- und Befestigungsteile liefern und einbauen.
Befestigung am Sichtmauerwerk ausschließlich in den Fugen.

Material: Titanzink
Nenngröße DN 100
Materialstärke: t= 0,7 mm
Menge: 5,000 m

**11.3.4.1.13 Fallrohrbogen bis DN100, Titanzink**
Fallrohrbogen, 85°, als Verbindung zwischen der Abwasserleitung und dem runden Regenfallrohr bzw. zwischen dem Regenfallrohr und dem Auslaufstück liefern und einbauen. Bogenwinkel an die örtlichen Gegebenheiten anpassen.

Material: Titanzink
Nenngröße DN 100
Menge: 2,000 St

**11.3.4.1.14 Auslaufstück mit Froschklappe bis DN100, Titanzink**
Auslaufstück mit Froschklappe, rund, einschl. aller Verbindungs-, Zubehör- und Befestigungsteile liefern und am Fuß der Stützmauer einbauen.

Material: Titanzink
Nenngröße DN 100
Materialstärke: t= 0,7 mm
Menge: 1,000 St

*Hinweis: Regenwasser Grundleitungen auf der Terrasse Süd*

**11.3.4.1.15 Abwasserkanal PP-MD Steckverbindung OD DN160 SN16 Graben verbaut T bis 1m Bettung Typ1 Bettungs-D 10cm Sand ob.Schicht Sand**
STLB-Bau 2025-04 009
Abwasserkanal aus PP-MD (Polypropylen mit mineralischen Additiven)-Vollwandrohren DIN EN 14758-1, mit Steckverbindung, Rohrende mit Muffe, DN/OD 160, Nenn-Ringsteifigkeit SN 16 DIN EN ISO 9969, Verlegung DIN EN 1610 in vorh. verbautem Graben, Grabentiefe bis 1 m, einschl. Bettung Typ 1, Dicke der unteren Bettungsschicht mind. 10 cm, aus Sand, obere Bettungsschicht aus Sand.
Menge: 30,000 m

**11.3.4.1.16 Abwasserkanal PP-MD Steckverbindung OD DN125 SN16 Graben verbaut T bis 1m Bettung Typ1 Bettungs-D 10cm Sand ob.Schicht Sand**
STLB-Bau 2025-04 009
Abwasserkanal aus PP-MD (Polypropylen mit mineralischen Additiven)-Vollwandrohren DIN EN 14758-1, mit Steckverbindung, Rohrende mit Muffe, DN/OD 125, Nenn-Ringsteifigkeit SN 16 DIN EN ISO 9969, Verlegung DIN EN 1610 in vorh. verbautem Graben, Grabentiefe bis 1 m, einschl. Bettung Typ 1, Dicke der unteren Bettungsschicht mind. 10 cm, aus Sand, obere Bettungsschicht aus Sand.
Menge: 15,000 m

**11.3.4.1.17 Abwasserkanal PP-MD Steckverbindung OD DN110 SN16 Graben verbaut T bis 1m Bettung Typ1 Bettungs-D 10cm Sand ob.Schicht Sand**
STLB-Bau 2025-04 009
Abwasserkanal aus PP-MD (Polypropylen mit mineralischen Additiven)-Vollwandrohren DIN EN 14758-1, mit Steckverbindung, Rohrende mit Muffe, DN/OD 125, Nenn-Ringsteifigkeit SN 16 DIN EN ISO 9969, Verlegung DIN EN 1610 in vorh. verbautem Graben, Grabentiefe bis 1 m, einschl. Bettung Typ 1, Dicke der unteren Bettungsschicht mind. 10 cm, aus Sand, obere Bettungsschicht aus Sand.
Menge: 45,000 m

**11.3.4.1.18 Bogen PP-MD Abwasserkanal 45Grad Steckverbindung OD DN160 SN16**
STLB-Bau 2024-10 009
Bogen, Formstück aus PP-MD (Polypropylen mit mineralischen Additiven) DIN EN 14758-1, für Abwasserkanal, 45 Grad, Steckverbindung, Rohrende mit Muffe, DN/OD 160, Nenn-Ringsteifigkeit SN 16 DIN EN ISO 9969.
Menge: 10,000 St

**11.3.4.1.19 Bogen PP-MD Abwasserkanal 30Grad Steckverbindung OD DN160 SN16**
STLB-Bau 2024-10 009
Bogen, Formstück aus PP-MD (Polypropylen mit mineralischen Additiven) DIN EN 14758-1, für Abwasserkanal, 30 Grad, Steckverbindung, Rohrende mit Muffe, DN/OD 160, Nenn-Ringsteifigkeit SN 16 DIN EN ISO 9969.
Menge: 4,000 St

**11.3.4.1.20 Bogen PP-MD Abwasserkanal 15Grad Steckverbindung OD DN160 SN16**
STLB-Bau 2024-10 009
Bogen, Formstück aus PP-MD (Polypropylen mit mineralischen Additiven) DIN EN 14758-1, für Abwasserkanal, 15 Grad, Steckverbindung, Rohrende mit Muffe, DN/OD 160, Nenn-Ringsteifigkeit SN 16 DIN EN ISO 9969.
Menge: 4,000 St

**11.3.4.1.21 Bogen PP-MD Abwasserkanal 45Grad Steckverbindung OD DN125 SN16**
STLB-Bau 2024-10 009
Bogen, Formstück aus PP-MD (Polypropylen mit mineralischen Additiven) DIN EN 14758-1, für Abwasserkanal, 45 Grad, Steckverbindung, Rohrende mit Muffe, DN/OD 125, Nenn-Ringsteifigkeit SN 16 DIN EN ISO 9969.
Menge: 2,000 St

**11.3.4.1.22 Bogen PP-MD Abwasserkanal 30Grad Steckverbindung OD DN125 SN16**
STLB-Bau 2024-10 009
Bogen, Formstück aus PP-MD (Polypropylen mit mineralischen Additiven) DIN EN 14758-1, für Abwasserkanal, 30 Grad, Steckverbindung, Rohrende mit Muffe, DN/OD 125, Nenn-Ringsteifigkeit SN 16 DIN EN ISO 9969.
Menge: 2,000 St

**11.3.4.1.23 Bogen PP-MD Abwasserkanal 15Grad Steckverbindung OD DN125 SN16**
STLB-Bau 2024-10 009
Bogen, Formstück aus PP-MD (Polypropylen mit mineralischen Additiven) DIN EN 14758-1, für Abwasserkanal, 15 Grad, Steckverbindung, Rohrende mit Muffe, DN/OD 125, Nenn-Ringsteifigkeit SN 16 DIN EN ISO 9969.
Menge: 2,000 St

**11.3.4.1.24 Bogen PP-MD Abwasserkanal 45Grad Steckverbindung OD DN110 SN16**
STLB-Bau 2024-10 009
Bogen, Formstück aus PP-MD (Polypropylen mit mineralischen Additiven) DIN EN 14758-1, für Abwasserkanal, 45 Grad, Steckverbindung, Rohrende mit Muffe, DN/OD 110, Nenn-Ringsteifigkeit SN 16 DIN EN ISO 9969.
Menge: 18,000 St

**11.3.4.1.25 Bogen PP-MD Abwasserkanal 30Grad Steckverbindung OD DN110 SN16**
STLB-Bau 2024-10 009
Bogen, Formstück aus PP-MD (Polypropylen mit mineralischen Additiven) DIN EN 14758-1, für Abwasserkanal, 30 Grad, Steckverbindung, Rohrende mit Muffe, DN/OD 110, Nenn-Ringsteifigkeit SN 16 DIN EN ISO 9969.
Menge: 4,000 St

**11.3.4.1.26 Bogen PP-MD Abwasserkanal 15Grad Steckverbindung OD DN110 SN16**
STLB-Bau 2024-10 009
Bogen, Formstück aus PP-MD (Polypropylen mit mineralischen Additiven) DIN EN 14758-1, für Abwasserkanal, 15 Grad, Steckverbindung, Rohrende mit Muffe, DN/OD 110, Nenn-Ringsteifigkeit SN 16 DIN EN ISO 9969.
Menge: 4,000 St

**11.3.4.1.27 Passstück PP-MD Abwasserkanal Schnitt werkseitig Steckverbindung OD DN160 SN16**
STLB-Bau 2024-10 009
Passstück, Formstück aus PP-MD (Polypropylen mit mineralischen Additiven) DIN EN 14758-1, für Abwasserkanal, werkseitig geschnitten, Steckverbindung, Rohrende mit Muffe, DN/OD 160, Nenn-Ringsteifigkeit SN 16 DIN EN ISO 9969.
Menge: 15,000 St

**11.3.4.1.28 Passstück PP-MD Abwasserkanal Schnitt werkseitig Steckverbindung OD DN125 SN16**
STLB-Bau 2024-10 009
Passstück, Formstück aus PP-MD (Polypropylen mit mineralischen Additiven) DIN EN 14758-1, für Abwasserkanal, werkseitig geschnitten, Steckverbindung, Rohrende mit Muffe, DN/OD 125, Nenn-Ringsteifigkeit SN 16 DIN EN ISO 9969.
Menge: 5,000 St

**11.3.4.1.29 Passstück PP-MD Abwasserkanal Schnitt werkseitig Steckverbindung OD DN110 SN16**
STLB-Bau 2024-10 009
Passstück, Formstück aus PP-MD (Polypropylen mit mineralischen Additiven) DIN EN 14758-1, für Abwasserkanal, werkseitig geschnitten, Steckverbindung, Rohrende mit Muffe, DN/OD 110, Nenn-Ringsteifigkeit SN 16 DIN EN ISO 9969.
Menge: 20,000 St

**11.3.4.1.30 Abzweig PP-MD Abwasserkanal 45Grad Steckverbindung OD DN160 SN16**
STLB-Bau 2024-10 009
Abzweig, Formstück aus PP-MD (Polypropylen mit mineralischen Additiven) DIN EN 14758-1, für Abwasserkanal, für Regenwasser, 45 Grad, Steckverbindung, Rohrende mit Muffe, DN/OD 160, Nenn-Ringsteifigkeit SN 16 DIN EN ISO 9969.
Menge: 2,000 St

**11.3.4.1.31 Abzweig PP-MD Abwasserkanal 45Grad Steckverbindung OD DN125 SN16**
STLB-Bau 2025-04 009
Abzweig, Formstück aus PP-MD (Polypropylen mit mineralischen Additiven) DIN EN 14758-1, für Abwasserkanal, für Regenwasser, 45 Grad, Steckverbindung, Rohrende mit Muffe, DN/OD 125, Nenn-Ringsteifigkeit SN 16 DIN EN ISO 9969.
Menge: 1,000 St

**11.3.4.1.32 Abzweig PP-MD Abwasserkanal 45Grad Steckverbindung OD DN110 SN16**
STLB-Bau 2025-04 009
Abzweig, Formstück aus PP-MD (Polypropylen mit mineralischen Additiven) DIN EN 14758-1, für Abwasserkanal, für Regenwasser, 45 Grad, Steckverbindung, Rohrende mit Muffe, DN/OD 110, Nenn-Ringsteifigkeit SN 16 DIN EN ISO 9969.
Menge: 1,000 St

**11.3.4.1.33 Reduzierstück PP-MD Abwasserkanal Steckverbindung OD DN160 DN125 SN16**
STLB-Bau 2024-10 009
Reduzierstück, Formstück aus PP-MD (Polypropylen mit mineralischen Additiven) DIN EN 14758-1, für Abwasserkanal, Steckverbindung, Rohrende mit Muffe, DN/OD 160, 2. DN 125, Nenn-Ringsteifigkeit SN 16 DIN EN ISO 9969.
Menge: 3,000 St

**11.3.4.1.34 Reduzierstück PP-MD Abwasserkanal Steckverbindung OD DN125 DN110 SN16**
STLB-Bau 2024-10 009
Reduzierstück, Formstück aus PP-MD (Polypropylen mit mineralischen Additiven) DIN EN 14758-1, für Abwasserkanal, Steckverbindung, Rohrende mit Muffe, DN/OD 125, 2. DN 110, Nenn-Ringsteifigkeit SN 16 DIN EN ISO 9969.
Menge: 5,000 St

**11.3.4.1.35 Doppelmuffe PP-MD Abwasserkanal Steckverbindung OD DN160 SN16**
STLB-Bau 2024-10 009
Doppelmuffe, Formstück aus PP-MD (Polypropylen mit mineralischen Additiven) DIN EN 14758-1, für Abwasserkanal, Steckverbindung, Rohrende mit Muffe, DN/OD 160, Nenn-Ringsteifigkeit SN 16 DIN EN ISO 9969.
Menge: 4,000 St

**11.3.4.1.36 Doppelmuffe PP-MD Abwasserkanal Steckverbindung OD DN125 SN16**
STLB-Bau 2024-10 009
Doppelmuffe, Formstück aus PP-MD (Polypropylen mit mineralischen Additiven) DIN EN 14758-1, für Abwasserkanal, Steckverbindung, Rohrende mit Muffe, DN/OD 125, Nenn-Ringsteifigkeit SN 16 DIN EN ISO 9969.
Menge: 2,000 St

**11.3.4.1.37 Doppelmuffe PP-MD Abwasserkanal Steckverbindung OD DN110 SN16**
STLB-Bau 2024-10 009
Doppelmuffe, Formstück aus PP-MD (Polypropylen mit mineralischen Additiven) DIN EN 14758-1, für Abwasserkanal, Steckverbindung, Rohrende mit Muffe, DN/OD 110, Nenn-Ringsteifigkeit SN 16 DIN EN ISO 9969.
Menge: 6,000 St

**11.3.4.1.38 Muffenstopfen PP-MD Abwasserkanal Steckverbindung OD DN160 SN16**
STLB-Bau 2024-10 009
Muffenstopfen, Formstück aus PP-MD (Polypropylen mit mineralischen Additiven) DIN EN 14758-1, für Abwasserkanal, Steckverbindung, Rohrende mit Muffe, DN/OD 160, Nenn-Ringsteifigkeit SN 16 DIN EN ISO 9969.
Menge: 1,000 St

**11.3.4.1.39 Muffenstopfen PP-MD Abwasserkanal Steckverbindung OD DN125 SN16**
STLB-Bau 2024-10 009
Muffenstopfen, Formstück aus PP-MD (Polypropylen mit mineralischen Additiven) DIN EN 14758-1, für Abwasserkanal, Steckverbindung, Rohrende mit Muffe, DN/OD 125, Nenn-Ringsteifigkeit SN 16 DIN EN ISO 9969.
Menge: 2,000 St

**11.3.4.1.40 Muffenstopfen PP-MD Abwasserkanal Steckverbindung OD DN110 SN16**
STLB-Bau 2024-10 009
Muffenstopfen, Formstück aus PP-MD (Polypropylen mit mineralischen Additiven) DIN EN 14758-1, für Abwasserkanal, Steckverbindung, Rohrende mit Muffe, DN/OD 110, Nenn-Ringsteifigkeit SN 16 DIN EN ISO 9969.
Menge: 5,000 St

*Hinweis: Oberflächenentwässerung durch Bodenabläufe ACO*
Die Oberflächenentwässerung der Terrasse erfolgt über Ablaufpunkte, die in die Oberbauschichten eingearbeitet werden.
Die dazu benötigten Bauteile werden vom Hersteller als 'Dachabläufe' bezeichnet. Die Bezeichnung wurde in die Positionsbeschreibung der nachfolgenden Position übernommen, dient allerdings nicht als Angabe zum Einbauort.

**11.3.4.1.41 Dachablauf DN 100**
Dachablauf DN 100
aus Gusseisen, mit Anstrich
Stutzenneigung 90 Gr. (vertikal)
mit Pressdichtungsflansch nach DIN EN 1253-2
nicht brennbar gemäß Baustoffklasse A 1
natürlicher, recyclebarer Werkstoff
mit Sickeröffnung
mit Bauzeitschutzdeckel
zur Flachdachentwässerung
Gewicht: 7,5 kg
Ablaufleistung: 6,3 l/s (mit Kugelrost)
Aussparungsmaße: 160 x 330mm

Fabrikat der Planung
Hersteller: Aco Haustechnik
Typ: Passavant Spin 7034.10.12

Angebotenes Fabrikat

Hersteller '.........'

Typ '.........'
Menge: 7,000 St

**11.3.4.1.42 Jet/Spin-Flanschdichtungsset aus EPDM**
Flanschdichtungsset aus EPDM
Dicke: 4mm

Fabrikat der Planung
Hersteller: Aco Haustechnik
Typ: Jet/Spin 5169.20.26

Angebotenes Fabrikat

Hersteller '.........'

Typ '.........'
Menge: 7,000 St

**11.3.4.1.43 Höhenverstellring Passavant Spin DN 100**
Höhenverstellring DN 100
H = 25-40 mm, aus Gusseisen, mit Anstrich
Belastungsklasse: M125

Fabrikat der Planung
Hersteller: Aco Haustechnik
Typ: Passavant Spin  7000.08.02

Angebotenes Fabrikat

Hersteller '.........'

Typ '.........'
Menge: 4,000 St

**11.3.4.1.44 Höhenverstellring Passavant Spin DN 100**
Höhenverstellring DN 100
H = 45-60 mm, aus Gusseisen, mit Anstrich
Belastungsklasse: M125
Gewicht: 1,8 kg

Fabrikat der Planung
Hersteller: Aco Haustechnik
Typ:  Passavant Spin 7000.06.02

Angebotenes Fabrikat

Hersteller '.........'

Typ '.........'
Menge: 4,000 St

**11.3.4.1.45 Aufsatzrahmen Passavant Spin mit Rost 200x200 mm,**
Aufsatzrahmen mit Rost 200x200 mm,
aus Gusseisen, mit Anstrich
Belastungsklasse M 125
Gewicht 4,7 kg

Fabrikat der Planung
Hersteller: Aco Haustechnik
Typ: Passavant Spin

Angebotenes Fabrikat

Hersteller '.........'

Typ '.........'
Menge: 2,000 St

**11.3.4.1.46 Übergangsrahmen Höhe 60 mm aus Polymerbeton**
Übergangsrahmen Höhe 60 mm aus Polymerbeton
für Gründach-/ Parkdeckaufsätze
Gewicht 3,2 kg

Fabrikat der Planung
Hersteller: Aco Haustechnik
Typ: 7000.55.00

Angebotenes Fabrikat

Hersteller '.........'

Typ '.........'
Menge: 5,000 St

**11.3.4.1.47 Hofablauf Pointlock**
Hofablauf Pointlock
Aufsatzkasten 25 cm mit Anschlussmöglichkeit
Regenfallrohr DN 100 (ausschlagbar)
Achtung: Laubeimer nur oberhalb des Fallrohres möglich

Fabrikat der Planung
Hersteller: Aco Haustechnik
Typ: DRAIN 7000.54.00

Angebotenes Fabrikat

Hersteller '.........'

Typ '.........'
Menge: 5,000 St

**11.3.4.1.48 Schmutzfang Höhe 150 mm aus PP**
Schmutzfang Höhe 150 mm aus PP
für Aufsatz aus Polymerbeton
für Aufbau ab 180 mm
Gewicht 0,2 kg
für Gründach-/ Parkdeckaufsätze

Fabrikat der Planung
Hersteller: Aco Haustechnik
Typ: 7000.53.00

Angebotenes Fabrikat

Hersteller '.........'

Typ '.........'
Menge: 5,000 St

**11.3.4.1.49 Aufsatzrahmen m. Rost 300x300/L15/M125**
Aufsatzrahmen m. Rost 300x300/L15/M125
Material: Aufsatzrahmen Gusseisen/Rost:
Gusseisen mit Arretierung

Fabrikat der Planung
Hersteller: Aco Haustechnik
Typ: 7000.51.00

Angebotenes Fabrikat

Hersteller '.........'

Typ '.........'
Menge: 5,000 St

###### 11.3.4.2 Tiefbau/Erdarbeiten

*Hinweis: Hinweis zum Abschnitt: Baugrubenaushub und Wiederverfüllung*
Boden der Baugruben in den erforderlichen Tiefen und Längen nach DIN 18300 ausheben, wieder verfüllen und verdichten. Die Kosten hierfür sind in die Einheitspreise einzurechnen. Der Aushub der Bodenklassen 3 und 4 ist in einer Position zusammengefasst.

**11.3.4.2.1 Bodenaushub und Wiederverfüllung der Klasse 3 und 4 bis zu einer Tiefe von 1,00 m**
Bodenaushub und Wiederverfüllung der Klasse 3 und 4 bis zu einer Tiefe von 1,00 m.
Menge: 84,560 m³

**11.3.4.2.2 Handaushub als Zulage**
Handaushub als Zulage zu vorbeschriebenen Bodenaushub
Klasse 3 und 4.
Menge: 8,000 m³

**11.3.4.2.3 Aushub von Trümmerschutt, als Zulage**
Aushub von Trümmerschutt, als Zulage unabhängig von der Tiefe. Abgerechnet wird nur der Aushub, der weniger als 50 % Bodenanteile enthält.
Menge: 5,000 m³

*Hinweis: Hinweis zum Abschnitt : Bodenaustausch*
Nicht verdichtungsfähiger Austauschboden, unabhängig
von der Tiefe, laden und abfahren, der Boden wird
Eigentum des Auftragnehmers. In welchem Umfang
Aushubboden abgefahren werden soll, wird vom
Auftraggeber festgelegt. Anstelle des abgefahrenen
Bodens ist verdichtungsfähiger Boden, wie nachstehend
beschrieben, zu liefern und einzubauen.
Die Abrechnung erfolgt nach fester Masse auf der Basis
der Baugrubenbreiten gemäß Abschnitt "Baugrubenaushub
und Wiederverfüllung" und nach DIN 18300. Abfuhr von
Verdrängungsboden wird nicht vergütet.

**11.3.4.2.4 Bodenaustausch durch Feinkies (Füllmaterial Auflager)**
e GW, GI, GU, SU, SE, SW oder SI nach DIN 18196, wasserdurchlässig, Durchlässigkeitsbeiwert:
mindestens kf 10-4
frei Baustelle
liefern, einbauen und tragfähig verdichten. Bodenaustausch durch Feinkies (Füllmaterial Auflager)
Körnung 0 - 7 mm.
Menge: 4,860 m³

**11.3.4.2.5 Bodenaustausch durch Kiessand (Füllmaterial Einbettung)**
Bodenaustausch durch Kiessand (Füllmaterial Einbettung) Größe des Korn d = 20 mm.
Menge: 17,620 m³

**11.3.4.2.6 Bodenaustausch durch verdichtungsfähigen Füllboden (Hauptverfüllung)**
Bodenaustausch durch verdichtungsfähigen Füllboden (Hauptverfüllung).
Menge: 5,000 m³

###### 11.3.4.3 Sonstiges

**11.3.4.3.1 Kamerabefahrung**
Bestandsdokumentation/ Revisionsunterlagen 3-fach
Menge: 1,000 Psch

**11.3.4.3.2 Druck- und Dichtheitsprüfung RW**
Druck- und Dichtheitsprüfung für das vorbeschriebene Regenwassersystem  gemäß EN 1610 sowie den Verlegerichtlinien des Herstellers, als Wasserstandsprobe oder mit Druckluft (einschl. Liefern der erforderlichen Druckluft), einschl. Verschließen und Wiederöffnen der Rohrenden, Entleeren des Systems nach der Druckprobe, einschl. Druckprotokoll.
Menge: 2,000 St

*Hinweis: Kernbohrungen*

**11.3.4.3.3 Kernbohrungen 120 mm**
Kernbohrung zur Rohrdurchführung in Stützwand herstellen.

Bohrung:
- Bohrlochdurchmesser D = 120  mm
- Bohrlochlänge bis ca. 0,6 m
- Neigung zur Waagerechten, zum Garten abfallend, ca. 5 %
- Höhe ist der Ausführungsplanung zu entnehmen

Festlegung der Position in Absprache mit BL.
Menge: 2,000 Stk

**11.3.4.3.4 Kernbohrungen 180mm**
Kernbohrung zur Rohrdurchführung zum Entwässerungsgang hin herstellen.

Bohrung:
- Bohrlochdurchmesser D = 180 mm
- Bohrlochlänge bis ca. 0,6 m
- Neigung zur Waagerechten, zum Gebäude abfallend, ca. 0,5 %
- Höhe ist der Ausführungsplanung zu entnehmen, ca. 1,50 m über OKF Entwässerungsgang

Festlegung der Position in Absprache mit BL.
Menge: 1,000 St

#### 11.4 Entsorgung

**11.4.1 Haufwerksbeprobung**
Getrennte Haufwerksbeprobung des ausgebauten Auffüll- und Schuttmaterials gemäß Ersatzbaustoffverordnung in einem unabhängigen Prüflabor inkl. Einstufung der Entsorgungskategorie.

Entsorgung nach Freigabe durch die Bauleitung.
Menge: 2,000 St

**11.4.2 Boden und Steine entsorgen**
Boden und Steine von der Baustelle abtransportieren und fachgerecht entsorgen inkl. Lieferung, Vorhaltung und Abfahrt dafür notwendiger Container, ggf. mehrfacher Abfahrt zur Entsorgung der vollständigen Menge sowie aller Entsorgungsnachweise, Entsorgungs- und Deponiegebühren.
Trümmerschutt des Gewerks Elektroarbeiten sind inbegriffen.
Abfallschlüssel: 17 05 04 Boden und Steine mit Ausnahme derjenigen, die unter 17 05 03 fallen

vorgesehener Entsorgungsweg:

..........................
Menge: 20,000 t

**11.4.3 Gemischte Abfälle abfahren und entsorgen**
Gemischte Abfälle von der Baustelle abtransportieren und fachgerecht entsorgen inkl. aller Entsorgungsnachweise, Entsorgungs- und Deponiegebühren.
Abfallschlüssel: 17 09 04 gemischte Abfälle

vorgesehener Entsorgungsweg:

..........................
Menge: 10,000 kg

#### 11.5 Bereich: Arbeiten nach Aufwand

##### 11.5.1 Stundenlohnarbeiten

*Hinweis: Stundenlohnarbeiten*
Stundenlohnarbeiten dürfen nur auf Anordnung oder mit vorheriger Zustimmung der zuständigen Bauleitung des AG durchgeführt werden.

Nachweise über Stundenlohnarbeiten sind der Bauleitung innerhalb von 3 Werktagen vorzulegen und abzeichnen zu lassen.

Die Stundenverrechnungssätze enthalten unaufgegliedert
- die Lohn- und Gehaltskosten einschließlich VWL
- die tariflichen und übertariflichen Zuschläge
- Lohn- und Gehaltsnebenkosten
- die Gemeinkosten, Wagnis, Gewinn, Beiträge an
  die tariflichen Sozialkosten und die Winterbaumlage nach
  der Betriebsverordnung nach dem neuesten Stand.

Der Stundenverrechnungssatz gilt unabhängig von der Anzahl der abgerechneten Stunden und den Bestimmungen der Stundenlohn-Abrechnungs-Vorschriften.

Die Anerkennung der Lohnnachweise erfolgt in allen Fällen grundsätzlich unter dem Vorbehalt der sonstigen vertraglichen Vereinbarungen.

Vertragsgrundlage ist die VOB ohne Einschränkungen.

**11.5.1.1 Normalstunden - Vorarbeiter**
Arbeiten, welche nicht in den Positionen erfasst sind und gegen Nachweis zur Ausführung kommen:

Facharbeiter
Menge: 10,000 h

**11.5.1.2 Normalstunden - Facharbeiter**
Arbeiten, welche nicht in den Positionen erfasst sind und gegen Nachweis zur Ausführung kommen:

Facharbeiter
Menge: 10,000 h

**11.5.1.3 Normalstunden - Arbeiter**
Arbeiten, welche nicht in den Positionen erfasst sind und gegen Nachweis zur Ausführung kommen:

Arbeiter
Menge: 10,000 h

##### 11.5.2 Maschinenstunden

**11.5.2.1 Radlader, 0,5-0,6 m³, 37-55 kW**
Radlader, 0,5-0,6 m3, 37-55 kW
inkl. Bedienungspersonal.
Menge: 5,000 h

**11.5.2.2 7,5 t LKW (Kipper), inkl. FahrerIn**
Menge: 5,000 h

**11.5.2.3 Hydraulikbagger, 0,6-0,7 m3 Tieflöffelgehalt**
Hydraulikbagger, 0,6-0,7 m3 Tieflöffelgehalt, inkl. Bedienungspersonal
Menge: 5,000 h

**11.5.2.4 Minibagger, inkl. Bedienungspersonal**
Menge: 5,000 h

**11.5.2.5 Kleingeräte**
wie Flex, Bohrhammer, Motorsäge etc.
inkl. Bedienungspersonal
Menge: 5,000 h

**11.5.2.6 Hubsteiger**
Hubsteiger inkl. Bedienungspersonal
Menge: 5,000 h

**11.5.2.7 Glattmantelwalze, 1,0 bis 2,0 to/m Bandagenbreite**
Glattmantelwalze, 1,0 bis 2,0 to/m Bandagenbreite, inkl. Bedienungspersonal
Menge: 5,000 h
